# Zimmerer-u.Holzbauarbeiten 4.BA, NP DA02
Angebotsaufforderung (GAEB 90, DA83)
DV-Nummer: 2261044
Eröffnung: 19.05.26
Währung: EUR
Auftraggeber: Stiftung Preußische Schlösser und, Gärten Berlin-Brandenburg

## Zimmer- und Holzbauarbeiten (BA 4)
Datum: 15.04.26

*Hinweis*
Hinweis zur Datei-Einlesung
Bei Verwendung der GAEB-Datei zum Einlesen des
Leistungsverzeichnisses bitte um Abgleich des
Leistungsverzeichnisses mit der PDF-Datei - da es
vorkommen kann, dass Abbildungen nicht
übertragen werden.

*Hinweis*
1. Projektbezogene Vorbemerkungen
1.1 Baubeschreibung Bestand
Das zwischen 1763-1769 unter Friedrich II nach den
Plänen der Architekten Bühring, Mange und Gontard als
Sommerresidenz und Gästeschloss errichtete Neue
Palais, welches sich am westlichen Ende des Park
Sanssouci in Potsdam erhebt, ist mit seiner axial
gegliederten Pilasterfassade in Kolossalordnung und
seiner
prunkvollen Tambour-Kuppel als Bekrönung eine der
letzten großen Schlossanlagen im friderizianischen Stil
mit klassischen und barocken Einflüssen.

Nach dem Tod Friedrich II. im Jahr 1786 wurde das
wenig genutzte Schloss 1859 vom Kronprinzenpaar
Friedrich Wilhelm (späterer Kaiser Friedrich III.) und
Prinzessin Viktoria bezogen. Zuletzt diente es Kaiser
Wilhelm II. bis zu seiner Abdankung im Jahre 1918 als
Sommerresidenz. Seit 1926 wird das Neue Palais als
Museum genutzt.

Das Neue Palais ist ein Baudenkmal und gehört seit
1990 zum UNESCO Welterbe.

Die Schlossanlage wird in sieben Gebäudeteile
gegliedert:
-kuppelbekrönter Mittelrisalit, (Mittleres Corps de
Logis = MC)
-zwei Mitteltrakte, zweieinhalbgeschossig (südl. und
nördl. Corps de Logis = SC + NC)
-zwei Seitenflügel, zweieinhalbgeschossig
(Theaterflügel = TF, Heinrichflügel = HF)
-zwei Nebengebäude, eingeschossig (Friedrichsflügel =
FF, Hofdamenflügel = HdF)

Abb. 1: Übersichtsplan mit Gebäudeteilen und
Bauabschnitten

Die horizontale Gliederung der Fassade wird durch das
mehrstufige Sockelplateau, zwei übereinander
liegender Doppelflügelfensterzonen, die Oculusebene
sowie das Hauptgesims aus Sandstein und die darüber
liegende Attikazone (ca. 810 lfdm lang) aus
Balustraden definiert, welche von den
Sandsteinskulpturen auf
Postamenten rhythmisiert wird. Bei den Skulpturen
handelt es sich zum größten Teil um bauzeitliche,
originale
Skulpturen mit teils jüngeren Natursteinergänzungen
und einige Kopien aus dem Ende des 20. Jahrhunderts
auf dem Hofdamen- und Friedrichflügel.

Sowohl die Dachfläche als auch die drei Kuppeln vom
Neuen Palais sind vollständig mit Kupfer eingedeckt.
Bei
der Dachkonstruktion vom Neuen Palais handelt es sich
um eine Sattel- und Walmdachkonstruktion mit
innenliegender Dachentwässerung.

1.2 Geplante Maßnahmen
Im Rahmen des Sonderinvestitionsprogramms 2 vom Bund,
Land Berlin und Land Brandenburg ist mit der
vorliegenden Ausschreibung die Dachsanierung des Neuen
Palais vorgesehen. Besondere Berücksichtigung
finden müssen, sind die in die als Dachaufbauten
ausgeführten Dienerkammern und die dadurch veränderte
Dachgeometrie, welche bzgl. der Regenwasserableitung
zu erheblichen Schäden am Dach führte. Ein weiteres
Ziel ist die Reduzierung der Schadstoffbelastung durch
Dekontaminationsmaßnahmen im Dachgeschoss. Die
Instandsetzung sämtlicher Dachgeschosse ist in 6
Bauabschnitte gegliedert, wobei der 1. BA -
Dachsanierung
des Theaterflügels (TF) bereits abgeschlossen ist,
jedoch die Skulpturen und Gesimsrestaurierung noch
erfolgen muss. Die Dächer der drei Kuppeln sowie die
Skulpturen der eingeschossigen Nebengebäude sind
nicht Gegenstand der Instandsetzungsmaßnahme.

Die Dachsanierung umfasst die konstruktive
Ertüchtigung und Instandsetzung der Dachkonstruktion,
die
Erneuerung der Kupfereindeckung und
Entwässerungsanlage, die energetische Ertüchtigung der
Dachhaut
einschl. Hinterlüftung sowie die Erneuerung
haustechnischer Anlagen. Die Balustrade mit den darauf
befindlichen Skulpturen und das unter der Balustrade
befindliche Hauptgesims sind ebenfalls denkmalgerecht
instandzusetzen.

Abb. 2: Neue Palais im Park Sanssouci - Luftaufnahme

1.3 Allgemeine Hinweise
Die Denkmalschutzbehörden werden fortlaufend in den
Planungs- und Ausführungsprozess einbezogen.
Verzögerungen im Ablauf oder Unterbrechungen, die auf
Grundlage von denkmalrechtlichen Entscheidungen
basieren, können nicht zusätzlich oder nachträglich
geltend gemacht werden. Alle Arbeiten am Objekt
erfolgen
ausnahmslos nach Abstimmung mit der
Denkmalschutzbehörde und nach Freigabe durch die
Bauleitung.
Entsprechend den Anforderungen des Denkmalschutz sind
alle Arbeiten am Gebäude und auf dem
Parkgrundstück schonend für die denkmalgeschützte
Substanz auszuführen.
Rücksichtnahme und eigenverantwortliche Abstimmungen
mit anderen Gewerken werden ebenfalls
vorausgesetzt.

1.4 Baustellenzufahrt - Zuwegungen - Anlieferungen
Die Baustellenzufahrt erfolgt über das Südtor zum
Neuen Palais. Die erforderlichen Zugangsdaten werden
bei
Auftragserteilung mitgeteilt, für die Legitimation der
Anfahrt im Park ist eine Kopie des Auftrags
mitzuführen.
Die Anfahrt erfolgt auf allen Zuwegungen und
asphaltierten Baustraßen im Schritttempo, bei
erforderlicher
Rücksichtnahme auf die Parkbesucher. Bei Befahrung von
größeren Fahrzeugen wie LKW oder Kran ist die
Fahrstrecke über asphaltierte Baustraßen zu nutzen
bzw. mit Lastverteilungsplatten zu schützen.
PKW's dürfen generell nur zum Be- und Entladen an die
Baustelle des Neuen Palais gefahren werden.
Der AN ist verpflichtet, alle Mitarbeiter einschl.
Zulieferer über die Auflagen der SPSG zu informieren
und deren
Einhaltung durchzusetzen

Neben der geordneten Ablage von Materialien innerhalb
der Baustelleneinrichtung wird ein ordentliches
Erscheinungsbild der Baustelle sowie tägliche
Beräumung und Reinigung des eigenen Arbeitsbereichs
sowie
der genutzten Baustelleneinrichtungs-Flächen mittels
staubarmer Methoden werden vorausgesetzt. Eventuell
damit verbundene Mehraufwendungen sind in die
Einheitspreise einzukalkulieren.

Die Lage der Baustelle gebietet ein dementsprechendes
kultiviertes Verhalten jedes einzelnen Mitarbeiters.
Im und am gesamten Gebäude und innerhalb der
Baustelleneinrichtung gilt absolutes Rauchverbot.

1.5 Baustelleneinrichtung - Sicherung Baustelle
Die Flächeneinteilung der Baustelleneinrichtung
erfolgt nach einem von der Bauleitung erstellten
Baustelleneinrichtungsplan (siehe
Baustelleneinrichtungsplan). Die Lagerung von
Materialien kann nur in
Absprache und Koordination mit der Bauleitung erfolgen.
Zur Absicherung muss der Baustellenbereich ständig
verschlossen gehalten werden, um das Betreten durch
Unbefugte zu verhindern. Die Stellung des Bauzauns
erfolgt durch das Gewerk Baustelleneinrichtung. Der
Zugang zur geschlossenen Baustelleneinrichtung erfolgt
über einen Kontrollpunkt mit Wachschutzpersonal und
bauseits erstellte Baustellenausweise.
Hinweis: Im Bereich des Ehrenhofes verläuft ein
unterirdischer Küchengang (Kennzeichnung im BE-Plan),
der
das Neue Palais mit den Wirtschaftsgebäuden, den
Communs, verbindet. Dieser darf nicht mit schweren (>
3 t)
Fahrzeugen überfahren werden.

1.6 Feuerwehrzufahrten - Rettungswege
Die Sicherheitszonen wie Feuerwehrzufahrten,
Aufstellflächen und Rettungswege etc. sind ständig
freizuhalten
(siehe Feuerwehreinsatzpläne, aktuelle Fassung liegt
zum Baubeginn vor).
Der AN gewährleistet, dass Fluchtwege aller Art,
innerhalb und außerhalb der Baustelle, wie z.B. Flure,
Gänge,
Treppenhäuser, Leitergänge, Türen usw. ständig
freigehalten werden.

1.7 Verpackungsabfall, überschüssiges Baumaterial,
Baustellenabfälle (Eigenabfälle)
Anfallendes Verpackungsmaterial (zum Beispiel:
Umverpackungen, Spannbänder, Paletten und dergl.)
bleibt
im Eigentum des An und ist, soweit möglich, dem Dualen
System zuzuführen oder auf andere Art
ordnungsgemäß zu entsorgen. Überschüssiges Baumaterial
(Verschnitt, Reste etc.) und Baustellenabfälle aus
dem Bereich des AN entsorgt dieser in eigener
Zuständigkeit. Das Verbringen oben genannter Abfälle
in die
bauseits gestellten Container ist untersagt.
Baustellenabfälle/Abbruchmaterialien des AN sind auf
der Baustelle in den bauseits bereitgestellten
verschließbaren Containern zu sammeln.

*Hinweis*
2. Vorbemerkungen zum aktuellen Bauabschnitt
2.1 Bauvorhaben - Bauabschnitt
Neues Palais - Dachsanierung
4. BA Nördlicher Corps de Logis (NC) + Teile von
Mittlerem Corps (MC)

4. Bauabschnitt - nördliches Corps de Logis (NC)
Auf dem Dach des nördlichen Corps de Logis befinden
sich zwei Dachausstiege und eine lang gestreckte
Dachgaube, die sich  den darunter befindlichen
ehemaligen Dienerschaftsräumen zuordnet. Des Weiteren
gibt
es diverse Schornsteinzüge in Reihen und
unterschiedlich große historische Oberlicher (aus dem
2. OG) als
Dachaufsätze. Darüber hinaus existieren diverse kleine
Dachfenster auf der Dachfläche, welche zur
Minimierung der Dachdurchstöße überwiegend
zurückgebaut werden.
Die Sandsteinskulpturen werden mit Krantechnik
abgebaut und für die Restaurierung in eigens dafür
hergerichtete Schauerflächen am Boden überarbeitet und
in der Folge wieder auf der Balustrade aufgebaut.
Im Dachsgeschoss wird die Konstruktion instandgesetzt
und ertüchtigt, die Schalung samt alter
Kupfereindeckung zurückgebaut und erneuert, inkl. der
Kupferverwahrungen an Gesims und Balustrade. Im
Zuge der Erneuerung der Dachabdichtung wird
konstruktiv eine Hinterlüftungsebene durch einen
Gefällesprung
geschaffen sowie eine energetische Ertüchtigung durch
eine Aufdachdämmung hergestellt. Die Regenrinne
und ihr Gefälle werden erneuert und durch eine
Sicherheitsrinne mit Rinnenheizung ergänzt. Die
Fenster der
Dachaufbauten und die Oberlichter werden im Bestand
überarbeitet.

2.2 Baustelleneinrichtung und Transportwege
Das Neue Palais befindet sich am westlichen Ende des
Park Sanssouci angrenzend an das Gebäudeensemble
der Universität Potsdam. Über die Straße "Am Neuen
Palais" ist der westliche Parkzugang für Fahrzeuge
erreichbar.

Das Neue Palais ist eine Dreiflügelanlage mit einer
Frontlänge von 220 m (Hauptgebäude). Der mittlere Corps
de Logis wird von einer 55 Meter hohen Kuppel bekrönt.

Auf der Ostseite des Gebäudes breitet sich ein
halbrunder Platz aus, welcher auf der Mittelachse zur
Hauptallee des Parks ausgerichtet ist und als
Gartenseite gilt. Auf der Westseite des Baus wird
durch die
Gebäudegeometrie und der Zaunanlage der Ehrenhof
gebildet, dem gegenüber sich zwei Wirtschaftsgebäude
(die so genannten Communs) mit einer
Sandstein-Kolonnadenreihe als Verbindungsstück
aufreihen.

Innerhalb des Parkgeländes ist das Neues Palais an der
Westseite über große asphaltierte Zuwegungsstraßen
zu erreichen. Zusätzlich werden für die Baumaßnahmen
Baustraßen angelegt (Siehe
Baustelleneinrichtungsplan). An der Ostseite ist dem
Neuen Palais eine Terrasse vorgelagert, die befahrbar
ist.
Umlaufend ruht das Gebäude auf einem mehrstufigen
Sockelplateau, das je nach fortschreitendem
Bauabschnitt überrüstet wird.

Die Baustelleneinrichtung wie Gerüst inkl. Personen-
und Materialaufzug, Schwarz-Weiß-Bereich,
Containerstellplätze, Sanitär- und
Aufenthaltscontainer,  Schwarz-Weiß-Container mit
Waschmöglichkeiten
sowie Stiefelwaschanlage für die im kontaminierten
Bereich tätigen Gewerke, Baustrom und Bauwasser,
Schauerflächen für Naturstein- und
Skulpturen-Restaurierung werden bauseits gestellt und
stehen allen
Gewerken zur Verfügung. Individuelle
Baustelleneinrichtungen wie Schuttrutsche werden in
Abstimmung mit
und nach Freigabe durch die Objektüberwachung
durchgeführt.

Gerüst LK 4 = 300 kg/m2
Personen-und Materialaufzug Gartenseite = 500kg
Traglast
Personen- und Materialaufzug Ehrenhofseite = 2 to
Traglast

Der Zugang zum Dachraum erfolgt von außen über das
Gerüst (Personenaufzug) über eigens hergestellte
Öffnungen im Dach, denen Personen- und
Materialschleusen angegliedert sind. Der Dachraum gilt
als
Schwarzbereich, das Verbindungsplateau zum Aufzug
sowie die Treppentürme des Gerüsts als Graubereich
und der Bereich am Boden vor dem Neuen Palais als
Weißbereich.

Gemäß VOB sind sämtliche Baustelleneinrichtungen für
die eigenen Arbeiten in die Einheitspreise
einzukalkulieren. Alle Transportwege (> 50 m) bis zum
Container sind in die Einheitspreise einzukalkulieren.
Längere Transportwege werden nicht gesondert vergütet.
Aufgrund der Weitläufigkeit des Geländes, der
imposanten Gebäudegröße sowie der Zugänglichkeit über
das Gerüst (Höhe ca. 25m)  sind teilweise
Transportwege > 100 m vorhanden und in die
Einheitspreise einzukalkulieren.

*Hinweis*
3. Gewerkbezogene Vorbemerkungen

3.1 Ausführungsort
Die Arbeiten für die Zimmerer- und Holzbauarbeiten
erfolgen an der Dachkonstruktion des nördlichen Corps
de
Logis (NC), gemäß der beigefügten Ausführungsplanung,
der Tragwerksplanung und dem
Holzschutzgutachten.

3.2 Leistungsinhalt
Das vorliegende Leistungsverzeichnis beinhaltet:
Instandsetzungsarbeiten an der Dachkonstruktion nach
Tragwerksplanung mit Schutzmaßnahmen
Instandsetzung von historischen Gauben und Oberlichtern
Schwammbekämpfung im Bereich der Geschossdecken nach
Holzschutzgutachten
Spantensanierung mit restauratorischen Arbeiten am
Stuckanschluss
Mauerwerks-Instandsetzungsarbeiten an der Attika
Putz- und Instandsetzungsarbeiten an den historischen
Oberlichtern (aus dem 2.OG) in F30 Qualität

3.3 Einrichtung Baustelle
Bauseits wird eine Baustelleneinrichtung und eine
Containerfläche sh. Baustelleneinrichtungplan zur
Verfügung
gestellt. Der Zugang zum Sanierungsbereich erfolgt
ausschließlich über das Gerüst. Die Materialtransport
erfolgt über bauseits gestellte Bauaufzüge.

3.4 Schutz angrenzender Bauteile und Umgebung
Sämtliche baulichen Anlagen sind während der Arbeiten
zu schützen und dürfen nicht beschädigt werden. Die
Arbeitsbereiche sind während der Arbeiten sauber zu
halten. Der dafür benötigte Aufwand während der
gesamten Leistungszeit ist in die Einheitspreise
einzurechnen.

3.5 Zusätzliche Hinweise zum Arbeiten im
kontaminierten Bereich
Der Dachraum ist aufgrund verschiedener und
hochgiftiger Holzschutzmittel (PCP, DDT, Lindan) hoch
bis sehr
hoch belastet. Außerdem befinden sich im Dachgeschoss
alte MiWo-Dämmung (KMF)-Fasern in der
Deckendämmung zum 2. OG, die als WHO-Fasern eingestuft
wurden. In der Dachabdichtung wurde PAK in
einer Höhe nachgewiesen, die diese als teerhaltig
einstuft, in Leuchtstoffröhren und Kondensatoren
befindet
sich vermutlich PCB und Quecksilber, an den alten
Aufputzschaltern und -verteilern sind Dichtungen aus
Gurokitt (Asbest; hier: bauseitiger Abbruch)
anzunehmen (siehe Schadstofferkundung in den Anlagen).

Aufgrund der starken Kontamination der
Dachkonstruktion mit Holzschutzmitteln ist eine PSA
gemäß A+S-Plan
(persönliche Schutzausrüstung, Halbmaske P2-P3 oder
Vollmaske) für Arbeiten im kontaminierten Bereich,
deren Bereitstellung, Sammlung in geschlossenen
Behältern sowie die Verbringung in bauseits gestellte
Container in die Einheitspreise einzukalkulieren.

Es gilt die Einhaltung der Technischen Regeln für
Gefahrstoffe TRGS 524 für Schutzmaßnahmen bei
Tätigkeiten in kontaminierten Bereichen. die
GefStoffV, TRGS 521 (KMF), TRGS 551 (Teerhaltige
Produkte),
DGUV-R-101-004 sowie der daraus resultierende A+S Plan.
Die gesetzlich vorgeschriebenen Anzeigepflichten und
-fristen sind jeweils zu beachten.

Folgende Gefahrstoffe sind im Arbeitsbereich der
ausgeschriebenen Leistung zu erwarten:
Holzschutzmittel (PCP, DDT, Lindan) an gesamter
Dachkonstruktion sowie im Liegestaub
alte MiWo-Dämmung (KMF)-Fasern in der Deckendämmung
zum 2. OG, die als WHO-Fasern eingestuft
wurde
Die Arbeiten im kontaminierten Bereich sind nach DIN
18448 durchzuführen.
Die Arbeiten im kontaminierten Bereich müssen durch
sachkundige Personen gemäß DGUV-R-101-004
angeleitet werden (Aufsichtsführender und
Stellvertreter). Dem Angebot ist der Sachkundenachweis
nach
DGUV-R-101-004 beizulegen!
Es sind die Vorschriften und Schutzmaßnahmen gemäß A+S
Plan zu beachten. Sich daraus ergebender
Mehraufwand inkl. Gebrauchsdauer der
Schutzausrüstungen nach DGUV-R-112-190 ist
entsprechend in die
Einzelpreise einzukalkulieren.
Nachweise entsprechend A+S-Plan sind der
Objektüberwachung fristgerecht vorzulegen.

3.6 Rückbau und Entsorgung
Beim Rückbau von Bauteilen ist zu beachten:
Glatte Oberflächen wie Metall ist vom auflagernden und
mit Holzschutzmitteln belasteten Liegestaub durch
feuchtes Abwischen mit entspanntem Wasser zu befreien.

Die Abbruchabfälle sind nach den einzelnen
Abfallfraktionen (AVV) jeweils zu trennen und in
entsprechende
verschlossene Behälter (z.B. Bigbags) zu verpacken.
Diese müssen fest verschlossen (zugeschnürt) und
fachgerecht gekennzeichnet werden. Anschließend werden
die Bigbags über ein Raumgerüst im
Dachsgeschoss (Hebewerkzeuge sind vom AN zu stellen
und in die EP einzukalkulieren) in die
Materialschleuse auf dem Materialpodest transportiert
und in der Materialschleuse noch einmal abgesaugt
(Absaugung der Bigbags ist in EP einzukalkulieren), um
von dort über das außenliegende Podest horizontal
zum Bauaufzug (Personen- u. Materialaufzug)
transportiert zu werden. Vom Bauaufzug werden die
Behälter in
die entsprechenden Container verbracht.

Die Entsorgung des ausgebauten Materials, des
Sauggutes und der PSA erfolgt bauseits:
Folgende Abfallfraktionen fallen an:
AVV 170204GA* Holzschutzmittel belastetes Holz
AVV 170407 Metall
AVV 170603GA* Dämmung (KMF)
AVV 150202GA* vorhandene benutzte Schutzkleidung
(PSA), kontaminierte Stäube

3.6 Restauratorische Arbeiten
Für die Ausführung der Spantensanierung ist ein
Fachrestaurator für Fassungen und Oberflächen
hinzuzuziehen, der die Arbeiten an den Stuckprofilen,
sowie die nötigen Schutzmaßnahmen übernimmt.
Der Restaurator ist mit Abgabe des Angebotes
namentlich zu bennen und die Qualifikation
nachzuweisen.

3.7 Anlagen
01_Plansatz Objektplanung
02_Baustelleneinrichtungsplan
03_Schnitt Schwarz-Weiß-Bereich Gerüstskizze
04_Tragwerksplanung
05_Gutachten / Berichte (Schadstoffe, Holzschutz,
Kulturgut)
06_Dokumentationsvorschriften_SPSG
07_Arbeits-und-Sicherheitsplan

*Hinweis*
4. Allgemeine Vertragsbedingungen
Es gelten die Allgemeinen Vertragsbedingungen für die
Ausführung von Bauleistungen nach VOB/B  in der bei
der Angebotsabgabe gültigen Fassung.

*Hinweis*
Es gelten die Allgemeinen technischen
Vertragsbedingungen für Bauleistungen nach VOB/C in
der bei der
Angebotsabgabe gültigen Fassung sowie die jeweiligen
geltenden DIN- Normen der Einzelgewerke.

*Hinweis*
6. Hinweise aus Holzschutzgutachten

Empfehlungen (Auszug) aus dem Holzschutzgutachten,
2.Teil (Befundung 15.07.  17.09.2020) für VE306:
Holzergänzungen als NH C24 in den Holzarten Kiefer
oder Lärche
Alle neu einzubauenden Hölzer gehobelt einbauen
(Sparren, Streben, Kopfbänder, Anlaschungen,
konstruktive Aufdopplungen zur Anpassung Dachneigung;
Konstruktionshölzer im Bereich Innenrinne usw.)
Holzfeuchte u < 15% ausweisen bzw. fordern;
Nachtrocknung gewährleisten. (Ist durch die geplante
Sparrenauflagerung gegeben)
Einzubauende Hölzer müssen von guter Holzqualität
sein, d.h. ohne Schimmel- und Lagerschäden
Allseitiger Leinölanstrich für sämtliche Holzflächen,
die das Mauerwerk berühren oder in die Außenwand
einbinden/auflagern
Leicht geschädigte Holzoberflächen ohne aktiven Befall
werden behutsam abgebürstet und mittels
Konservierung Hk (Vorschlag Holzschutzgutachterin:
Wood Bliss Anstrich) stabilisiert.
Achtung: Entscheidung zum Einsatz dieser Reinigungs-
und Stabilisierungsmethode trifft die
Holzschutzgutachterin.

Die folgenden Holzschutzgutachten der Gutachterin
Dipl.-Ing. Gürtler (Schumannstr.25, 08525 Plauen) sind
zu
beachten. Die Gutachterin ist nach Rücksprache mit dem
Bauherrn und der Bauleitung während der
Sanierungsarbeiten hinzuzuziehen.
Befundbericht baubiologische Schadensanalyse Holz, mit
Anlagen; Befundungszeitraum 08.07.
15.07.2020
Befundbericht biotische Schadensanalyse sowie
Sanierungsvorschläge hierzu, mit Anlagen;
Befundungszeitraum 15.07.  17.09.2020
Nachkartierung Dachtragwerk und Spanten/Schalung der
Deckenvouten über 2.OG Südlicher CdL;
Nördlicher CdL, Heinrichflügel Befund: 22.06.2021
Nachuntersuchung von lokalen Deckenöffnungen über
2.OG; Südlicher CdL (2 Öffnungen Nr. 5+6 im
Anlaschbereich der Deckenbalken); v.a. Vouten im
Nördlichen CdL, Heinrichflügel Befund: 05.12.2021
Nachuntersuchung von lokalen Deckenöffnungen über
2.OG: Südlicher CdL, Westseite, Balkenachsen 1
-21; Auflagerpunkte und vor allem Zustand der
nichttragenden Spanten und Vouten im 2.OG; Befundung
aus dem DG; Befund: 13.02.2024) - keine Öffnungen im
NCdL, 4. BA

### Bereich 1 Vorbereitende Maßnahmen

*Hinweis*
Hinweis Zimmererarbeiten im kontaminierten Bereich

Die nachfolgend aufgeführten Arbeiten im Dachraum
sowie an
der Dach- und Deckenkonstruktion erfolgen im
Schwarzbereich
und sind nur mit persönlicher Schutzausrüstung (PSA,
Halbmaske P2-P3 oder Vollmaske) durchzuführen.

*Hinweis*
Allgemeine Hinweise zum Schutzziel historische
Einbauten
Dachgeschoss

Im Zuge der Baumaßnahme "Neues Palais - Dachsanierung
DA02" ist es erforderlich die vorhandenen historischen
Einbauten während der gesamten Bauzeit zu schützen.
Die Schutzeinhausungen werden über einen langen
Zeitraum
montiert bleiben und sind so vom Auftragnehmer zu
erstellen,
dass es während der Gesamtzeit der Vorhaltung zu keinen
Schädigungen am zu schützenden Objekten kommt.
Auszug beispielhafte Darstellung der Heizanlagenteile:

**1.1 Dokumentation des Technischen Kulturgutes**
Erstellung einer digitalen Dokumentation des IST-
Zustandes
der historischen Heizleitungen, Heizkörper,
Ausdehnungsgefäße, Vorratstank u.ä. vor
Arbeitsaufnahme im
Dachgeschoss (siehe nachfolgende Positionen).
Die Dokumentation erfasst den Ist-Zustand der
vorhandenen
Oberflächen (Zustand, Dämmung, Farbbeschichtungen etc.)
der vorgenannten Objekte. Die Dokumentation ist in
Abstimmung mit der Bauüberwachung zu erstellen und von
dieser abzunehmen.
Übergabe im Datei-Format .pdf;
Lage: Dachgeschoss
Menge: 1,000 psch

**1.2 Rückbau Dämmung Heizleitung**
Fachgerechter Rückbau der geschädigten Dämmung an den
Heizleitungen nach den aktuell gültigen gesetzlichen
Vorschriften, inkl. Verpacken und Transport zum
Container und
aller erforderlichen Zu- und Nebenarbeiten.

Lage: Dachgeschoss

Material Dämmung: KMF (WHO-Fasern sind zu vermuten)
Menge: 15,000 m

**1.3 Schutz historische Heizungsrohre und Heizkörper**
Herstellen und nach Abschluss der Arbeiten Rückbau
einer
Bekleidung für Heizleitungen und Heizkörper, zum
Schutz vor
Beschädigungen und Verschmutzungen mittels allseitiger
Bekleidung. Die Bekleidung erfolgt mit in der Wand
verschraubten Konsolen, Malervlies und Kanthölzern mit
OSB-
oder Seekieferplattenauflage, inkl. Vorhaltung über
die gesamte
Bauzeit.
Die Abdeckung von oben ist so sicher und stabil
auszuführen,
dass die Leitungen ausreichend geschützt sind, wenn
darüber
an der AW Maurer- und Putzarbeiten ausgeführt werden;

Lage: Dachgeschoss, an allen Außenwänden

Vorhaltedauer: mind. 67 Wochen
Menge: 30,000 m

**1.4 Schutz historische Ausdehnungsgefäße**
Herstellen und nach Abschluss der Arbeiten Rückbau
einer
Bekleidung für das Ausdehnungsgefäß
zum Schutz vor mechanischen Beschädigungen und
Verschmutzungen;  Bekleidung des kompletten Tanks,
einschl.
Zuleitungen;
Material : OSB-Platten, Seekieferplatten oder
vergleichbar; UK
aus Kanthölzern, Querschnitt nach Wahl;
inkls. Vorhaltung und Unterhaltung über die gesamte
Bauzeit.
Die Schutzbekleidung darf nicht an den zu schützenden
Einbauteilen befestigt werden;
Lage: Dachgeschoss
Größe Ausdehnungsgefäß: bis ca.0,60 m Durchmesser und
1,20 m Höhe
Vorhaltedauer: gesamte Bauzeit, mind. 67 Wochen
Menge: 1,000 St

**1.5 Schutz Vorratstank mit Zuleitungen**
Herstellen und nach Abschluss der Arbeiten Rückbau
einer
Bekleidung für den Vorratstank (Wasserreservoir) sowie
Schutzkonstruktion der Zuleitungen zum Schutz vor
mechanischen Beschädigungen und Verschmutzungen;
Bekleidung des kompletten Tanks, einschl. Zuleitungen;
Material : OSB-Platten, Seekieferplatten oder
vergleichbar; UK
aus Kanthölzern, Querschnitt nach Wahl;
inkls. Vorhaltung und Unterhaltung über die gesamte
Bauzeit.
Die Schutzbekleidung darf nicht an den zu schützenden
Einbauteilen befestigt werden;
Größe Vorratstank l/b/h: 3,0/ 1,0/ 1,8 m
Lage: Dachgeschoss, Brandwand zum Heinrichflügel
Vorhaltedauer: gesamte Bauzeit, mind. 67 Wochen
Menge: 1,000 St

**1.6 Schutz Stahlkonstruktion mit Wellblech**
Herstellen und nach Abschluss der Arbeiten Rückbau
einer
Schutzbekleidung für die Stahlkonstruktion mit
Wellblechbekleidung des Treppenüberbau zum Schutz vor
mechanischen Beschädigungen und Verschmutzungen;
Bekleidung der Wand- und Deckenflächen,
Material : OSB-Platten, Seekieferplatten oder
vergleichbar; UK
aus Kanthölzern, Querschnitt nach Wahl;
inkls. Vorhaltung und Unterhaltung über die gesamte
Bauzeit.
Die Schutzbekleidung darf nicht an der
Stahlkonstruktion bzw.
dem Wellblech befestigt werden;
Größe der Blecheinhausung l/b/h: 6/ 3/ 2-3,5 m
Vorhaltedauer: gesamte Bauzeit, mind. 67 Wochen
Lage: Dachgeschoss, Brandwand zum Heinrichflügel
Menge: 1,000 St

**1.7 Schutz Stahltüren**
Stahltüren fachgerecht ausbauen (Türblatt aushängen)
und
bzw. mit bereits demontierter (kaiserzeitlichen)
Stahltür für die
Zeit der Baumaßnahme auf der Baustelle einlagern.
Leistung
umfasst den Transport zum bauseits gestellten
Zwischenlager,
den Schutz des Türblattes mit Vlies und nach
Beendigung der
Dacharbeiten den Wiedereinbau im Dachraum an dem vom AN
zuvor dokumentierten Standort (Türblätter
nummerieren), inkl.
aller Zu- und Nebenarbeiten.
Lage: Dachgeschoss
Hinweis: Das Zwischenlager wird sich im selben Geschoss
befinden (Weglänge ca. 70 - 100 m)
Menge: 5,000 St

**1.8 Schutz historischer Türrahmen (Stahl)**
Herstellen und nach Abschluss der Arbeiten Rückbau
einer
Bekleidung für die Türrahmen der Stahltüren zum Schutz
vor
mechanischen Beschädigungen und Verschmutzungen mittels
allseitiger Bekleidung nach Wahl des Bieters, inkl.
Vorhaltung
über die gesamte Bauzeit.
Lage: Dachgeschoss
Vorhaltedauer: gesamte Bauzeit, mind. 67 Wochen
Menge: 4,000 St

**1.9 Schutz Holztüren**
Alte Holztüren fachgerecht ausbauen (Türblatt
aushängen) und
für die Zeit der Baumaßnahme auf der Baustelle
einlagern.
Leistung umfasst den Transport zum bauseits gestellten
Zwischenlager, Schutz des Türblattes mit Vlies und nach
Beendigung der Dacharbeiten, den Wiedereinbau im
Dachraum
an dem vom AN zuvor dokumentierten Standort (Türblätter
nummerieren), inkl. aller Zu- und Nebenarbeiten.
Lage: Dachgeschoss
Türgröße H x B: bis ca. 2,05 x 1,00 m
Hinweis: Das Zwischenlager wird sich im selben Geschoss
befinden (Weglänge ca. 70 - 100 m)
Menge: 9,000 St

**1.10 Schutz historischer Türrahmen (Holz)**
Herstellen und nach Abschluss der Arbeiten Rückbau
einer
Bekleidung für die alten Holztürrahmen zum Schutz vor
mechanischen Beschädigungen und Verschmutzungen mittels
allseitiger Bekleidung nach Wahl des Bieters, inkl.
Vorhaltung
über die gesamte Bauzeit.
Lage: Dachgeschoss
Türrahmengröße H x B: bis ca. 2,25 x 1,20 m
Vorhaltedauer: gesamte Bauzeit, mind. 67 Wochen
Menge: 9,000 St

**1.11 Schutz Dachanschlüsse und Fallrohre**
Herstellen und nach Abschluss der Arbeiten Rückbau
einer
Bekleidung für die Fallrohre und dem Dachanschluss zum
Schutz vor Beschädigungen und Verschmutzungen mittels
allseitiger Bekleidung nach Wahl des Bieters, inkl.
Vorhaltung
über die gesamte Bauzeit.
Lage: Dachgeschoss, Außenwand
Vorhaltedauer: gesamte Bauzeit, mind. 67 Wochen
Menge: 4,000 St

**1.12 Schutz historischer Löschwasserbehälter**
Löschwasserkasten fachgerecht für die Zeit der
Baumaßnahme
auf der Baustelle einlagern. Leistung umfasst den
Transport
zum bauseits gestellten Zwischenlager, verpacken mit
Luftpolsterfolie oder OSB- Platten und nach Beendigung
der
Dacharbeiten das Aufstellen im Dachraum an dem
historischen
Standort, inkl. aller Zu- und Nebenarbeiten.
Lage: Dachgeschoss
Größe H x B x T: bis ca. 1,05 x 1,10 m x 1,10 m
Vorhaltedauer: gesamte Bauzeit, mind. 67 Wochen
Menge: 1,000 St

**1.13 Schutz historischer Kachelofen**
Herstellen und nach Abschluss der Arbeiten Rückbau
einer
Bekleidung für die historischen Öfen zum Schutz vor
mechanischen Beschädigungen und Verschmutzungen mittels
allseitiger Bekleidung, bestehend aus Vlies und OSB-
oder
Seekieferplatten mit Unterkonstruktion nach Wahl des
Bieters,
inkl. Vorhaltung über die gesamte Bauzeit.
Lage: Dachgeschoss, Dienerkammer Raum 408 + 409
Größe H x B x T: bis ca. 3,00 x 2,00 x 2,00 m
Vorhaltedauer: gesamte Bauzeit, mind. 67 Wochen
Menge: 2,000 St

**1.14 Schutz historisches Waschbecken**
Nische mit historischem Waschbecken im Bereich der
Dienerschaftskammern durch dauerhaftes Verschließen
während der Baumaßnahme schützen. Die Schutzbekleidung
muss stoßfest ausgeführt werden, einschl. notwendiger
Unterkonstruktion. Die Position beinhaltet den Aufbau,
die
Vorhaltung und nach Abschluss der Arbeiten den Rückbau
der
Schutzbekleidung.
Lage: Dachgeschoss
Größe der Nische bis ca. 1,50 x 2,05 m
Vorhaltedauer: über gesamte Bauzeit, mind. 67 Wochen
Menge: 1,000 St

**1.15 Schutzmaßnahmen - Fußboden (Tetrapak)**
Vorhandenen Fußboden unter den Lichtschächten mit
Kartonfolie (Tetrapak), Stöße überlappend und mit
Klebeband
gegen Verrutschen fixieren, fachgerecht schützen,
unterhalten
und nach Bauzeit wieder ausbauen und entsorgen, sowie
aller
Zu- und Nebenarbeiten.
Vorhaltung: gesamte Zeit für Ausführung Putzarbeiten
Lichtschächte
Lage: Obergeschoss (Mezzanin)
Menge: 90,000 m²

**1.16 Schutzmaßnahmen - Fußboden (Hartfaserplatte)**
Vorhandenen Fußboden unter den Lichtschächten mit einer
Lage Hartfaserplatte inkl. Trennlage fachgerecht
schützen,
unterhalten und nach Bauzeit wieder ausbauen und
entsorgen,
sowie aller Zu- und Nebenarbeiten.
Vorhaltung: gesamte Zeit für Ausführung Putzarbeiten
Lichtschächte
Lage: Obergeschoss (Mezzanin)
Menge: 90,000 m²

**1.17 Instandhaltung der Schutzabdeckung nach Leistung AN**
Einsatzpauschale zur Instandhaltung vorstehender
Schutzabdeckung wie Heizleitung, Heizkörper,
Ausdehnungsgefäß etc. in unterschiedlicher Größe und
Art.
Einsatzpauschale inkl. An- und Abfahrt, sowie
Personalkosten
und Kleinmaterial.
Auf besonderen Abruf durch die Bauüberwachung.
Menge: 10,000 h

### Bereich 2 Rückbauarbeiten

*Hinweis*
Rückbaubeiten
Bei den Rückbauarbeiten von kontaminiertem Material
sind die
Vorschriften gemäß 3.6 der Gewerkebezogenen
Vormerkungen
zu beachten. Es ist davon auszugehen, dass alle im
Dachgeschoss auszubauenden Materialien mit
Holzschutzmitteln und Teile im Bereich der
Deckenkonstruktion
zusätzlich mit künstlicher Mineralfaser kontaminiert
sind.

**2.1 Industriesauger, 2000 Watt**
Bereitstellung und Betrieb eines BIA-geprüften
Industriesaugers
mit H-Zulassung (Staubklasse H, Kategorie K1, geeignet
für
gesundheitsgefährdende Stäube) zur kontinuierlichen
Reinigung
bei Zimmerer- und Holzbauarbeiten im kontaminierten
Dachbereich.

Absaugarbeiten umfassen:
- Reinigung von Wand- und Deckenflächen im
Mezzaningeschoss und Dachraum
- Absaugen von Oberseiten der Deckenbalkenlage,
Konstruktionshölzern und Dachflächen
- Säubern von Bruchkanten, Bohrlöchern und Hohlräumen
- Entfernung von Sägestaub und liegendem Staub während
der
Bearbeitung

Leistungsumfang:
- Inkl. Bereitstellung, Vorhalten während der gesamten
Dauer
der Zimmererarbeiten
- Umsetzen entsprechend Bauablauf
- Fachgerechte Wartung und Filterwechsel gemäß
Herstellervorgaben
- Sammeln und Transport des Saugguts in den Container,
Entsorgung erfolgt bauseits

Technische Anforderungen:
- Staubklasse: H (für gesundheitsgefährdende Stäube)
- Kategorie: K1
- Fassungsvermögen: ca. 42 Liter
- Filter: HEPA (EN 1822) bzw. H14,
Sicherheitsfilterbeutel
- Mind. 2-stufiges Filtersystem
Menge: 3,000 St

**2.2 Abbruch Wangentreppe, Dachausstieg**
Fachgerechter Rückbau der alten Wangentreppe mit
Handlauf
aus Holz im kontaminierten Bereich, inkl. aller Zu- und
Nebenarbeiten. Der anfallende Schutt ist zu beräumen
und zum
Container zu transportieren.
Breite bis ca. 2,00 m
Höhe: 2,65 m
Lage: Dachgeschoss, innerhalb der Dachausstiege
Abrechnung nach Stück Wangentreppe;
Menge: 2,000 St

**2.3 Rückbau Bestandsdielung Dachraum, ungespundet**
fachgerechter Rückbau der kontaminierten
Bestandsdielung im
offenen Dachraum und den Nebenräumen, inkl. aller Zu-
und
Nebenarbeiten.
Ausführung erfolgt nur in zuvor mit den Statikern oder
der
Bauüberwachung abgestimmten Bereichen;
geplante Bereiche: entlang der Außenwände und je 1m
rings
um die Oberlichtschächte
Dielung ist ungespundet verlegt;
Materialstärke: ca. 3 cm
einschl. fachgerechter Transport und Entsorgung im
Container;
Ausführung auch in Klein- und Kleinstflächen;
Menge: 702,000 m²

**2.4 Rückbau Dämmung (MiWo) - Deckenbalken**
*** Bezugsbeschreibung
Fachgerechter Ausbau der ca. 5 cm starken Dämmung aus
künstlicher Mineralfaser zwischen den Deckenbalken,
inkl. aller
Zu- und Nebenarbeiten. Das kontaminierte Material ist
aufzunehmen, zu verpacken, der Ausbaubereich nach dem
Rückbau zu reinigen und zu saugen. Anfallendes Sauggut
und
die ausgebaute Dämmung sind zum Container zu
transportieren.
Lage: Dachgeschoss, Decke über Obergeschoss (Mezzanin)
Hinweis:
Während der Rückbauarbeiten sind Schutzmaßnahmen zur
Bindung des Staubes mit einzukalkulieren.
Menge: 702,000 m²

**2.5 Rückbau Schüttung - Deckenbalken**
*** wie Position 2.4
Fachgerechter Ausbau von Schüttung aus gebrochenen
Mineralstoffen zwischen den Deckenbalken, inkl. aller
Zu- und
Nebenarbeiten. Das kontaminierte Material ist
aufzunehmen, zu
verpacken, der Ausbaubereich nach dem Rückbau zu
reinigen
und zu saugen. Anfallendes Sauggut und die ausgebaute
Dämmung sind zum Container zu transportieren.
Schütthöhe bis 15 cm
Lage: Dachgeschoss, Decke über Obergeschoss (Mezzanin)
Hinweis:
Während der Rückbauarbeiten sind Schutzmaßnahmen zur
Bindung des Staubes mit einzukalkulieren.
Menge: 244,000 m²

**2.6 Rückbau Dachkonstruktionshölzer, Wechsel**
Vorhandene nicht mehr benötigte Wechsel aus Holz im
kontaminierten Bereich fachgerecht zurückbauen, inkl.
aller Zu-
und Nebenarbeiten. Der anfallende Schutt ist zu
beräumen und
zum Container transportieren.
Länge bis zu 2,00 m
Querschnitt bis 16/20 cm
Lage: Dachgeschoss
Menge: 10,000 m

**2.7 Rückbau Dachschalung**
*** Bezugsbeschreibung
Vorhandene Dachschalung aus Holz im kontaminierten
Bereich
fachgerecht zurückbauen, inkl. aller Zu- und
Nebenarbeiten. Der
anfallende Schutt ist zu beräumen und zum Container
transportieren.
Der Rückbau erfolgt Abschnittsweise in Abstimmung mit
Statik
und Bauüberwachung;
Lage: Dachgeschoss
Menge: 1250,000 m²

**2.8 Rückbau Dachschalung vertikal**
*** wie Position 2.7
Geschädigte Bereiche der Dachschalung vertikal an den
über
das Dach geführten Aufbauten wie Dachgauben und
Oberlichtschächten vorsichtig ausbauen unter Schutz der
benachbarten, ungeschädigten Bereiche
(Teilinstandsetzung);
inkl. aller Zu- und Nebenarbeiten. Der anfallende
Schutt ist zu
beräumen und zum Container transportieren.
Lage: Dachgeschoss
Hinweis: Der Umfang der Arbeiten an den
Oberlichtschächten
wird erst nach Rückbau der Dachbekleidung aus Kupfer
durch
das Gewerk Dachdecker / Dachklempner und
Schadensfeststellung festgelegt.
Menge: 85,000 m²

**2.9 Rückbau Deckenschalung, DK**
Vorhandene, geputzte Deckenschalung in den
Dienetschaftskammern fachgerecht und unter Schutz der
umgebenden Substanz zurückbauen, inkl. aller Zu- und
Nebenarbeiten. Der anfallende Schutt ist zu beräumen
und in
den Container zu transportieren.
Alle notwendigen Schutzmaßnahmen zum Schutz des
angrenzenden historischen Bestandes vor Verschmutzung
und
mechanischer Beschädigung sind in den Einzelpreis
einzukalkulieren.
Aufbau
- Kalkputz auf Putzträger
- Sparschalung aus Holz, genagelt
Ausführungsort: Dienerschaftskammer R408+409
Menge: 59,000 m²

**2.10 Rückbau Deckenbekleidung**
Vorhandene Deckenschalung mit Unterhangdecke und
Plattenbekleidung fachgerecht und unter Schutz der
umgebenden Substanz zurückbauen, inkl. aller Zu- und
Nebenarbeiten. Der anfallende Schutt ist zu beräumen
und in
den Container zu transportieren.
Alle notwendigen Schutzmaßnahmen zum Schutz des
angrenzenden historischen Bestandes vor Verschmutzung
und
mechanischer Beschädigung sind in den Einzelpreis
einzukalkulieren.
Aufbau
- Plattenbekleidung (DDR-Zeit)
- Unterkonstruktion (wahrscheinlich Holzlattung, ggf.
mit
Metallabhängern)
- Sparschalung aus Holz, genagelt
Ausführungsort: R 406+407
Menge: 179,000 m²

**2.11 Rückbau geputzte Schalung an Wänden**
Vorhandene, geputzte Holzschalung an Drempeln und
Fachwerktrennwänden fachgerecht und unter Schutz der
umgebenden Substanz zurückbauen, inkl. aller Zu- und
Nebenarbeiten. Der anfallende Schutt ist zu beräumen
und in
den Container zu transportieren.
Alle notwendigen Schutzmaßnahmen zum Schutz des
angrenzenden historischen Bestandes vor Verschmutzung
und
mechanischer Beschädigung sind in den Einzelpreis
einzukalkulieren.
Die Ausführung erfolgt nach Abstimmung mit den
Statikern bzw.
der Bauüberwachung. Es handelt sich dabei um Bereiche
mit
großem denkmalpflegerischen Wert. Die Eingriffe sind
auf ein
Minimum zu beschränken und dienen ausschließlich der
absolut
notwendigen Baufeldfreilegung.
Aufbau
- Kalkputz auf Putzträger
- Sparschalung aus Holz, genagelt
Ausführungsort: Dachraum, R407, R408, R409
Menge: 52,000 m²

**2.12 Rückbau Wandkonstruktion mit Holzwolleplatten**
Vorhandene, geputzte, leichte Trennwandkonstruktionen
aus
UK und geputzten, zementgebundenen Holzwolleplatten
fachgerecht und unter Schutz der umgebenden Substanz
zurückbauen, inkl. aller Zu- und Nebenarbeiten. Der
anfallende
Schutt ist zu beräumen und in den Container zu
transportieren.
Alle notwendigen Schutzmaßnahmen zum Schutz des
angrenzenden historischen Bestandes vor Verschmutzung
und
mechanischer Beschädigung sind in den Einzelpreis
einzukalkulieren.
Aufbau
- Kalkputz auf Holzwolleplatten
- Holzunterkonstruktion Trennwand
Ausführungsort: Dachraum, R404a
Menge: 65,000 m²

**2.13 Abdeckung Oberfläche horizontal, Folie**
Abdeckung der horizontalen Oberflächen im Dachstuhl,
auch in
den abgetrennten Räumen, mit Folie o.ä. nach Wahl des
AG
vor Ausführung des Rückbaus der Dachschalung; Ziel
ist, dass
herabfallende Bitumenreste u.a. kontaminierte
Kleinstteile nicht
in den Fugen zwischen der Bretterschalung und den
offenen
Flächen auf dem Fußboden des Dachgeschosses
angereichert
werden können;
Ausschnitt und Anschluss an aufgehende und
durchdringende
Bauteile;
Nach Rückbau der Dachschalung ist die Folie mitsamt den
darauf befindlichen Rückständen einzusammeln,
in gesicherte, fachgerecht gekennzeichnete
Schadstoffbehälter
zu packen und zum Container zu transportieren;
Entsorgung erfolgt bauseits.
Menge für Kalkulation: Grundfläche 1278 m²
Anschließende Absaugung der Flächen siehe gesonderte
Pos.;
Menge: 1,000 psch

**2.14 Staubabsaugung Dachkonstruktionshölzer**
Reinigung der Dachkonstruktionshölzer im Dachstuhl
durch
Absaugen mit Industriestaubsauger von:
Pfetten, Stiele/Pfosten, Kopfbänder, Stuhlstreben,
Kehlbalken,
Sparren
inkl. Einlagerung der entstehenden Abfallmengen
(kontaminierte Stäube) in gesicherte, fachgerecht
gekennzeichnete Schadstoffbehälter und Transport in den
Container
Entsorgung erfolgt bauseits.
Menge für Kalkulation: 2.550 m
Menge: 1,000 psch

**2.15 Staubabsaugung Oberfläche horizontal**
Reinigung der horizontalen Oberflächen im Dachstuhl
durch
Absaugen mit Industriestaubsauger,
inkl. Einlagerung der entstehenden Abfallmengen
(kontaminierte Stäube) durch Absaugen in gesicherte,
fachgerecht gekennzeichnete Schadstoffbehälter und
Transport
in den Container,
Entsorgung erfolgt bauseits.
Zeitpunkt der Ausführung nach Abstimmung mit der
Bauüberwachung;
Menge für Kalkulation: Grundfläche 1.278 m²
Menge: 1,000 psch

**2.16 Staubabsaugung Oberfläche vertikal**
Reinigung der vertikalen Oberflächen (Wandflächen) im
Dachstuhl durch Absaugen mit Industriestaubsauger,
inkl. Einlagerung der entstehenden Abfallmengen
(kontaminierte Stäube) durch Absaugen in gesicherte,
fachgerecht gekennzeichnete Schadstoffbehälter und
Transport
in den Container,
Entsorgung erfolgt bauseits.
Zeitpunkt der Ausführung nach Abstimmung mit der
Bauüberwachung;
Menge für Kalkulation: vertikale Flächen 2.030 m²
Menge: 1,000 psch

**2.17 Schutzabdeckung Fußböden Holzwerkstoffplatten**
Schutzabdeckung von Böden (z.B. zur Überbrückung der
Deckenfelder nach Ausbau des Bodenbelages) mit
trittfesten
Holzwerkstoffplatten;
inkl. mehrfachem Aufnehmen und erneutem Auslegen in
Anpassung an den Baufortschritt, sowie Rückbau und
Entsorgung der Abdeckung nach Abschluss der Arbeiten
Menge: 400,000 m²

### Bereich 3 Instandsetzung Dachkonstruktion - allgem

*Hinweis*
Allgemeine Arbeiten

Die Instandsetzungsarbeiten an der Dachkonstruktion
finden im
lastfreien Zustand, wettergeschützt durch ein
Wetterschutzdach
mit seitlicher Abschottung statt. Der Arbeitsbereich
gilt als
kontaminierter Bereich (Schwarzbereich).

**3.1 Konstruktive Kippsicherung**
Kippsicherung aus Holz zwischen den Sparren nach dem
Rückbau der alten Dacheindeckung liefern, temporär
einbauen,
nach Baufortschritt mehrfach umsetzten und nach
Abschluss
der Arbeiten Transport in den Container, inkl. aller
erforderlichen Zu- und Nebenarbeiten.

Lage: Dachgeschoss,

Querschnitt ca. 12/12 cm,
Einzellängen: bis ca. 1,00 m
Menge: 100,000 m

**3.2 Sparrenfeldbegrenzung für Dachflächenfenster einbauen**
Im Zuge des Einbaus von neuen Dachflächenfenstern (b/l
ca.
0,60/0,80 m) sind je zwei Riegel als Begrenzung
zwischen den
Sparren fachgerecht einzubauen, inkl. aller Zu- und
Nebenarbeiten sowie Befestigungsmittel. Die Wechsel
müssen
die aufkommende Last auf die zwei danebenliegenden
Sparren
überleiten. Die Größe / Dimensionierung der Riegel ist
rein
konstruktiv mit gleicher Höhe wie Sparren (b/h=
8/17-20 cm) zu
wählen.
Lage: Dachgeschoss
Befestigung am Bestandssparren;
Hinweise:
Holzlieferung erfolgt in gesonderter Position
Abrechnung Stück = 1 Dachflächenfenster = 2 Riegel
Menge: 5,000 St

**3.3 Umbau der Gaube / Dachausstieg 02 (Ost)**
Umbau mit Teilneuabbund der Gaubenkonstruktion des
vorhandenen Dachausstieges gemäß der Ausführungsplanung
(SN_NP112G-04_XXA300_DE052-2), inkl. Zu- und
Nebenarbeiten.
Die Gaubenfront bleibt im Bestand erhalten, die
Gaubenbreite
und -länge bleibt unverändert; Abbund als
Schleppdachgaube
mit hochgezogener Gaubenrückwand, analog der
Dauchausstiegsgaube auf der Westseite;
Ausführung erfolgt einschließlich aller erforderlicher
Materialien,
Verbindungsmittel und Zuschnittarbeiten vor Ort durch
handgeführte Kleingeräte.
Die bestehende Schleppdachgaube ist zurückzubauen und
die
Hölzer in den Container zu transportieren;
Temporäre Abstützung der Gaubenfront oder Rückbau und
Wiederaufbau;
Die Verbindungen der Holzteile werden als traditionelle
Zimmermannsverbindungen ausgeführt.
Querschnitt: 10/10...10/16 cm
Sparrenlänge: ca. 2,35 m; DN: 11°
Gaubentiefe: 2,10 m
Höhe der Rückwand: 1,30 m
Lage: Dachgeschoss
Hinweise:
- Verschalung erfolgt in gesonderter Position
- Holzlieferung erfolgt in gesonderter Position
Menge: 1,000 St

**3.4 Wangentreppe, Dachausstieg 01 (West) b= 1,00 m**
Neue Wangentreppe mit Handlauf aus Holz als
Dachaustieg im
Dachgeschoss fachgerecht herstellen, liefern und
einbauen,
inkl. aller Zu- und Nebenarbeiten.

Material (Wangen und Stufen): NH C24
Oberfläche: gehobelt
Anzahl der Steigungen: 11 Stck
Gesamthöhe: ca 265 cm
Steigung: 20 cm
Stufentiefe: t= 22 cm
Laufbreite: b= 100 cm
Stufenstärke: d= 4 cm
Treppenwange: d= 6 cm / b= ca. 25 cm, jeweils
ausgeklinkt an
Auflagerschwelle
Handlauf Querschnitt: d= 3/5 cm, Ausführung mit 4-5
Pfosten
Geländerhöhe: h= mind. 90 cm
Menge: 1,000 St

**3.5 Wangentreppe, Dachausstieg 02 (Ost) b= 1,35 m**
Neue Wangentreppe mit Handlauf aus Holz als
Dachaustieg im
Dachgeschoss fachgerecht herstellen, liefern und
einbauen,
inkl. aller Zu- und Nebenarbeiten.

Material (Wangen und Stufen): NH C24
Oberfläche: gehobelt
Anzahl der Steigungen: 11 Stck
Gesamthöhe: ca 265 cm
Steigung: 20 cm
Stufentiefe: t= 22 cm
Laufbreite: b= 135 cm
Stufenstärke: d= 4 cm
Treppenwange: d= 6 cm / b= ca. 25 cm, jeweils
ausgeklinkt an
Auflagerschwelle
Handlauf Querschnitt: d= 3/5 cm, Ausführung mit 4-5
Pfosten
Geländerhöhe: h= mind. 90 cm
Menge: 1,000 St

**3.6 Einbau Bestandsdielung Dachraum, ungespundet**
Vorhandene Bestandsdielung im Bereich der zuvor
sanierten
Deckenbalkenbereiche und im Dachraum fachgerecht mit
notwendigen Anpassungsarbeiten an den Altbestand wieder
einbauen, inkl. aller erforderlichen Zu- und
Nebenarbeiten.
Hinweis: Die Dielen sind dicht stoßend, ohne
Zwischenraum
einzubauen.
Die Ausführung erfolgt Etappenweise.
Lage: Decke über Obergeschoss (Mezzanin)
Menge: 100,000 m²

**3.7 Einbau neue Dielung Dachraum, ungespundet**
Neue Dielung nach Vorgabe Tragwerksplanung verlegen,
inkl.
Unterfütterung oder Anschleifen in Übergängen zur
Bestandsdielung, sowie aller Zuschnitt-, Zu- und
Nebenarbeiten.
Ausführung auch in Klein- und Kleinstflächen, z.B. um
die
Oberlichtschächte herum;
Lage: Dachgeschoss
Abmessung als Einfeldträger ( L = ca. 1,0 m) verlegt,
ungespundet
Dielenbreite B = 24 cm
Dielenstärke h (t) = 30 mm
Menge: 602,000 m²

**3.8 Einbau Dachschalung unter Dämmung (Rauspund), DK**
Liefern und fachgerechter Einbau einer geschlossenen
Dachschalung aus Rauspund als tragende Unterlage für
die
darüberliegende Dämmung, inkl. aller Zu- und
Nebenarbeiten.
Einschließlich aller erforderlicher Materialien und
Zuschnittarbeiten vor Ort durch handgeführte
Kleingeräte.
Die Ausführung erfolgt über der ausgedoppelten
Dachkomnstruktion der Dienerschaftskammer;
Holzart: Kiefer
Festigkeitsklasse: C24
Sortierklasse S10
Holzfeuchte: trocken (kleiner gleich 15%)
Oberfläche: mindestens egalisiert
Brettdicke: 24 mm
Brettbreite: nach Wahl AN
Ausführungsart: gespundet
Untergrund: Sparrenaufdopplung, Holz, Kiefer
Befestigungsmittel: Nägel oder Schrauben (Wahl des
Bieters)
Menge: 80,000 m²

**3.9 Wiederherstellung Wand- und Deckenschalung**
Lieferung und fachgerechte Wiederherstellung der zuvor
zurückgebauten Wand- und Dachschalung der Dienerkammern
u.a. Räume gemäß dem vorhandenen Altbestand, mit neuer
Schalung Brettdicke mit d = 28 mm, inkl. aller Zu- und
Nebenarbeiten.
einschl. nahtloses Anarbeiten an Bestandsflächen;
Vorgerichtet für nachfolgenden Putzauftrag (siehe
gesonderte
Pos.);
Holzart: Kiefer
Festigkeitsklasse: C24
Sortierklasse S10
Holzfeuchte: trocken (kleiner gleich 15%)
Brettdicke: 28 mm
Brettbreite: nach Wahl AN
Untergrund: Sparren mit beidseitigen, überstehenden
Laschen
bzw. Pfosten/ FW-Konstruktion
Befestigungsmittel: Nägel oder Schrauben (Wahl des
Bieters)
Menge: 110,000 m²

**3.10 Zulage Anpassung Schalung an Durchdringungen**
Zulage zur Vorposition für die Anpassung der neuen
Wandschalung an konstruktive Durchdringungen, wie z.B.
Sattelhölzer oder Streben;
Ausführungsort: Dachraum, R407
Menge: 31,000 m²

### Bereich 4 Schwammbekämpfung, Holzschutz und Spante

*Hinweis*
Schwammbekäpfung und Holzschutz
Die Sanierungsarbeiten an den geschädigten Holz- und
Mauerwerksbereichen erfolgen im Dachraum gemäß den dem
Leistungsverzeichnis beigefügten Holzschutzgutachten.
Es
erfolgt eine bauseitige holzschutzgutachterliche
Betreuung zur
Ausführung.
Der Dachraum ist wettergeschützt durch ein
Wetterschutzdach
mit einer seitlicher Abschottung. Der Arbeitsbereich
gilt als
kontaminierter Bereich (Schwarzbereich).

**4.1 Kontrollöffnungen Außenmauerwerk**
Einzelsteine aus bestehenden Mauerwerk vorsichtig
ausbauen
und nach Prüfung fachgerecht inkl. aller Zu- und
Nebenarbeiten
die Öffnungen mit neuen Steinen wieder schließen;
Ausführung
- Einzelstein ausbauen inkl. Stoß und Lagerfugen und
Schutt
beräumen, inkl. Transport in den Container
- Bereich / Öffnung reinigen und auf Myzellbefall
prüfen
- Öffnung nach Prüfung wieder schließen und mit
Trasskalkmörtel siehe Position "Verfugung
Innenwandflächen
nach Schwammbekämpfung" verfugen
Die Lieferung der neuen Mauersteine erfolgt in
separater
Position (Titel Maurer- u. Putzarbeiten);
Lage: Dachgeschoss, Decke über Obergeschoss (Mezzanin)

Hinweis: Die Kontrollöffnungen werden im Vorfeld mit
der
Holzschutzgutachterin / Objektüberwachung festgelegt.
Menge: 5,000 St

**4.2 Vorbereitung Innenwandflächen vor Schwammbekämpfung**
Bestehendes Mauerwerk mit Befall durch Echten
Hausschwamm für die Behandlung mit einem zugelassenen
Schwammsperrmittel (M-Mittel) fachgerecht inkl. aller
Zu- und
Nebenarbeiten vorbereiten:
- im vorab festgelegten Bereich Innenputz vorsichtig
abtragen
- Fugenanteil im Ziegelmauerwerk bis ca. 3-5 cm
ausfräsen
- Ziegelmauerwerk durch scharfes abbürsten reinigen
- Arbeitsbereich reinigen, Schutt beräumen, inkl.
Transport in
den Container

Lage: Dachgeschoss, Decke über Obergeschoss (Mezzanin)

Hinweis: Die zu behandelnden Bereiche werden im
Vorfeld mit
der Holzschutzgutachterin / Objektüberwachung
festgelegt.
Menge: 100,000 m²

**4.3 Druckinjektage Mauerwerk**
fachgerechtes Herstellen eines Sperrgürtels mittels
Druckinjektage in mit Echtem Hausschwamm befallenen
Mauerwerk (Stärke 0,25 bis 0,50 m) in Abweichung zur
DIN
68800-4; WTA Merkblatt 1-2-05/D auf Grund der
vorliegenden
denkmalgeschützten Bausubstanz, d.h. Bekämpfung
erfolgt in
Form eines Sperrgürtels auf ca 50-70cm Höhe im
angrenzenden Schadbereich nach Vorgaben des
Holzschutzgutachters inkl. aller Zu- und Nebenarbeiten

Hierbei ist das Ixel der darunter liegenden Voute mit
Vlies so zu
schützen/auszulegen, dass das aufzubringende Mittel
nicht in
die Unterdecke gelangt und ggf. die Innenwand oder den
Deckenputz/-stuck im Obergeschoss schädigt (siehe auch
Pos.
Schäumen). Das Vlies kann hier analog belassen werden.
Es ist
bei Durchfeuchtung sofort auszuwechseln;
Auf Grund der schwer zugänglichen Bereiche ist von
einer
höheren Verarbeitungskonzentration des
Schwammsperrmittels
auszugehen, Vorgabe erfolgt durch die
Holzschutzgutachterin;
Lage: Dachgeschoss

Vom Bieter auszufüllen

..........................................
Angebotenes Fabrikat
Menge: 20,000 m²

**4.4 Schäumen Innenwandflächen, Schwammsperrmittel**
Fachgerechte oberflächige Behandlung des zuvor
vorbereiteten
bestehenden Mauerwerks in Abweichung zur DIN 68800-4
aufgrund der vorliegenden denkmalgeschützten
Bausubstanz
mit einem zugelassenen Schwammsperrmittel (M-Mittel)
mittels
Schaumverfahren nach DIN 68800-4; WTA Merkblatt
1-2-05/D,
inkl. aller Zu- und Nebenarbeiten.

Die Leistung beinhaltet das 2 bis 3-malige behutsame
Aufbringen in Schaumtechnik, sodass das Mittel langsam
und
zeitversetzt eindringen kann. Hierbei ist das Ixel der
darunterliegenden Voute mit beschichtetem Vlies o.ä.
so zu
schützen/auszulegen, dass das aufzubringende Mittel
nicht in
die Unterdecke gelangt und ggf. die Innenwand oder den
Deckenputz/-stuck im Obergeschoss schädigt.
Auf Grund der schwer zugänglichen Bereiche ist von
einer
höheren Verarbeitungskonzentration des
Schwammsperrmittels
auszugehen, Vorgabe erfolgt durch die
Holzschutzgutachterin;
Lage: Dachgeschoss, Decke über Obergeschoss (Mezzanin)

Angebotenes System:

Vom Bieter auszufüllen

..........................................
Angebotenes Fabrikat
Menge: 100,000 m²

**4.5 Verfugung Innenwandflächen nach Schwammbekämpfung**
Bestehendes, zuvor saniertes Mauerwerk fachgerecht
mehrlagig verfugen, inkl. aller Zu- und Nebenarbeiten.
Die
Verfugung erfolgt mit einem mit Schwammsperrmittel
versetzen
Traßkalkmörtel. Das Schließen der Bohrlöcher für die
Druckinjektage ist heir mit einzukalkulieren und wird
nicht
gesondert vergütet;
Anschließend werden die Wandflächen verputzt (siehe
gesonderte Pos.);
Lage: Dachgeschoss,
Materialrezeptur Fugenmörtel:
Werktrockenmörtel
Bindemittel auf Basis von Traßkalk (Hydraulischer
Anteil > 5
<=10 Gew. %)
Körnung: 0/2 mm
Mörtelgruppe: NMII
Druckfestigkeit: >= 2,5 N/mm²
Kapillare Wasseraufnahme: <= 1,0 kg/(m²min 0,5)

Angebotenes System Fugenmörtel:

Vom Bieter auszufüllen

..........................................
Angebotenes Fabrikat

Angebotenes System Schwammsperrmittel:

Vom Bieter auszufüllen

..........................................
Angebotenes Fabrikat
Menge: 100,000 m²

**4.6 Schutzschicht Konstruktionshölzer, Leinölfirnis**
Aufbringen von Leinölfirnis, ohne Pigmente auf den
Kontakflächen zum Mauerwerk der Konstruktionshölzer.
Firnis
ist 2-fach, allseitig fachgerecht aufzubringen, inkl.
aller Zu- und
Nebenarbeiten.
Lage: Dachgeschoss, Decke über Obergeschoss (Mezzanin)
Hinweis:
Firnis muss offenporig sein, es sind keine reinen
Dispersionen
oder Acrylharze zu verwenden.
Menge: 50,000 m

**4.7 Holzschutz mittels Konservierung Hv, Hk**
Holzschutz an leicht geschädigten Holzoberflächen
fachgerecht
mittels Konservierung durchführen, inkl. aller Zu- und
Nebenarbeiten. Dies betrifft Holzflächen mit nicht
aktiven und
leicht geschädigten Schadbereichen.
Ausführung:
- leicht geschädigte Holzoberflächen behutsam abbürsten
- Anstrich mit Holzfaserverfestiger, 2-maliger Auftrag
Aus denkmalpflegerischen Gründen darf bei der Anwendung
kein Holzverfestiger auf Epoxidharzbasis verwendet
werden.
Breite Holzoberfläche: bis 25 cm
Lage: Dachgeschoss, Decke über Obergeschoss (Mezzanin)
Hinweis: Die Ausführung erfolgt nur nach Festlegung und
Freigabe Vorort mit der Holzschutzgutachterin /
Bauüberwachung.

Vom Bieter auszufüllen

..........................................
Angebotenes Fabrikat
Menge: 30,000 m

*Hinweis*
Sanierung Spanten
Für die Sanierung der Spanten ist ein Fachrestaurator
hinzuzuziehen, der die unterseitige Sicherung der
Stuckprofile
und die oberseitigen Arbeiten an den Stuckprofilen zur
Absicherung der Neuanbindung ausführt/ begleitet;
Die Sanierung der Spanten erfolgt unter Abstimmung/
Begleitung mit Statik und Holzschutz;
Vor der großflächigen Ausführung ist eine Musterachse
in
Abstimmung mit allen Beteiligten anzulegen, um das
bestmögliche und minimalinvasivste Vorgehen unter
Berücksichtigung des hochwertigen denkmalpflegerischen
Bestandes ausführen zu können;

**4.8 Musterachse Spantensanierung**
Anlegen einer Musterachse für die Sanierung der
Spanten,
geplantes Vorgehen wie folgt:
- Sicherung des Stucks von unten durch flächig
aufgebrachte
Kaschierung mit Japanpapier und anschließende,
anformend
aufliegende Druckabstützung aus z.B. einem geschäumten,
zugeschnittenen o. abgeformten Dämmstoff mit
Abstützung bis
auf der Belagseben des bauseitigen Gerüstes;
- herstellen einer neuen Mauerwerkstasche für die neue
Spante;
- Ausbau der geschädigten Spante und der geschädigten
Schalung (Fläche Schalung ca. 40 cm x 50cm);
- Reinigung des Bereiches;
- freigelegten, gereinigten Stuck grundieren und ein
Gewebe /
Streckmetall aus Edelstahl einspachteln, damit er
flächig fixiert
werden kann. Dazu werden unterschiedlich lange
Metalldrähte
(Edelstahl) im Streckmetall eingelegt, sodass eine
mechanische
Befestigung (Rückankerung) an der Deckenschalung und an
der Spante erfolgen kann.
- Neue Deckenschalung liefern und kleinteilig wieder
einbauen;
Metalldrähte befestigen;
- Neue Spante aus Lärche einbauen, mit seitlichen
Lattenstücken an der Holzschalung der Decke und am
Deckenbalken befestigen;
- Metalldrähte an Spante befestigen;
- Rückbau der Stucksicherung von unten;
Ausführung an gemeinsam mit allen Beteiligten
festgelegter
Stelle;
Die Leistungen am Stuck sind durch einen Restaurator zu
erbringen!
Menge: 1,000 St

**4.9 Abstützung/ Sicherung Stuck von unten**
Vor Aufnahme der geschädigten, zur Sanierung
freigegebenen
Spantenbereiche ist der Stuck im Arbeitsbereich von
unten zu
sichern und abzustützen;
- Gerüst wird bauseits gestellt;
- Sicherung der Stuckpartien mit Japanpaier;
- Herstellung und Montage einer an das Stuckprofil
angeformten
Druckabstützen mit Ablastung auf die Gerüstebene, z.B.
durch
einen form- und druckstabilen, geschäumten/extrudierten
Werkstoff;
- Rückbau und Umsetzen der Abstützung in neue
Arbeitsbereiche, ggf. Neuanpassung an unterschiedliche
Stuckformen;
Die Leistungen am Stuck sind durch einen Restaurator zu
erbringen!
Menge: 18,000 m

**4.10 Prüfung Bestandsspanten**
Vorhandene alte Spanten begutachten, Leistung
beinhaltet:
- Prüfung Anbindung zur vorhandenen Deckenschalung
- Zustand im Auflager (Mauerwerk)
- statische Prüfung (ggf. bauseits)
inkl. aller erforderlichen Zu- und Nebenarbeiten und
Abstimmung mit der Holzschutzgutachterin /
Objektüberwachung.
Lage: Dachgeschoss, Decke über Obergeschoss (Mezzanin)
Menge: 39,000 St

**4.11 Holzschutz Spante mittels Konservierung**
Holzschutz Spante an leicht geschädigten
Holzoberflächen
fachgerecht mittels Konservierung durchführen, inkl.
aller Zu-
und Nebenarbeiten. Dies betrifft Holzflächen mit nicht
aktiven
und leicht geschädigten Schadbereichen.
Ausführung:
- leicht geschädigte Holzoberflächen behutsam abbürsten
- Anstrich mit Holzfaserverfestiger Hk, 2-maliger
Auftrag
Größe Spante: 30x30x40 cm

Lage: Dachgeschoss, Decke über Obergeschoss (Mezzanin)

Hinweis: Aus den denkmalpflegerischen Gründen darf bei
der
Anwendung kein Holzverfestiger auf Epoxidharzbasis
verwendet
werden.
Die Ausführung erfolgt nur nach Festlegung und Freigabe
Vorort mit der Holzschutzgutachterin / Bauüberwachung.

Vom Bieter auszufüllen

..........................................
Angebotenes Fabrikat
Menge: 4,000 St

**4.12 Neue Auflagertasche Spante herstellen**
Fachgerechtes herstellen einer neuen Auflagertasche
für die
neuen Spanten neben der vorhandenen alten Tasche,
inkl. aller
Zu- und Nebenarbeiten.
Leistung beinhaltet:
- Tasche im Ziegelmauerwerk einschneiden und ausstemmen
- Auflager für Spante herstellen durch
Mörtelglattstrich (ggf.
versetzt mit Schwammsperrmittel)
Lage: Dachgeschoss, Decke über Obergeschoss (Mezzanin)
Größe Auflagertasche: B x H x T bis ca. 10 cm x 10 cm
x 32 cm
Material: Trasskalkmörtel siehe Position "Verfugung
Innenwandflächen nach Schwammbekämpfung"
Menge: 39,000 St

**4.13 Ausbau Spante**
Alte Spanten am Auflager vorsichtig händisch
freistemmen, alte
Nagelverbindung zwischen Spante und Deckenschalung
fachgerecht trennen und die geschädigte alte Spante
erschütterungsarm ausbauen und entsorgen, inkl. aller
Zu- und
Nebenarbeiten.
Größe Spante: 30x30x40 cm
Lage: Dachgeschoss, Decke über Obergeschoss (Mezzanin)
Menge: 20,000 St

**4.14 Prüfung Bestandsdeckenschalung**
Vorhandene alte Deckenschalung begutachten, dies
beinhaltet
die Prüfung der vorhandenen Deckenschalung auf ein
gesundes Holzbild inkl. aller erforderlichen Zu- und
Nebenarbeiten.
Breite: ca. 50cm
Lage: Dachgeschoss, Decke über Obergeschoss (Mezzanin)

Hinweis: Bei Schädigungen oder Mängeln ist das weitere
vorgehen mit der Holzschutzgutachterin /
Objektüberwachung
abzustimmen.
Menge: 39,000 m

**4.15 Alte Deckenschalung Voute erneuern**
Alte geschädigte Deckenschalung vorsichtig und
erschütterungsarm vom Stuck lösen, kleinteilig
fachgerecht
ausbauen und Altmaterial zum Container transportieren.
Neue
Deckenschalung liefern und kleinteilig wieder einbauen;
Für den Neuaufbau ist der freigelegte Stuck durch einen
Fachrestaurator zu reinigen / abzusaugen, grundieren
und ein
Gewebe / Streckmetall aus Edelstahl einzuspachteln,
damit er
flächig fixiert werden kann. Dazu werden
unterschiedlich lange
Metalldrähte (Edelstahl) im Streckmetall eingelegt,
sodass eine
mechanische Befestigung (Rückankerung) an der
Deckenschalung und an der Spante erfolgen kann.
Leistung erfolgt inkl. Verbindungsmittel und aller Zu-
und
Nebenarbeiten.
Lage: Dachgeschoss, Decke über Obergeschoss (Mezzanin)
Gesamtbreite Deckenschalung Voute: bis ca. 50 cm
Schutz des Stucks von unten siehe gesonderte Pos.;
Die Leistungen am Stuck sind durch einen Restaurator zu
erbringen!
Menge: 18,000 m

**4.16 Neue Spante**
Neue Spante aus Lärchenholz, angepasst an den
vorhandenen
Bestand fachgerecht abbinden, kraftschlüssig in die
Mauerwerkstasche einsetzten (ggf. auskeilen) und mit
seitlichen
Lattenstücken an der Holzschalung der Decke und am
Deckenbalken befestigen, inkl. aller Zu- und
Nebenarbeiten.
Hinweis: Die Ausführung erfolgt analog, wenn die alte
Spante
konserviert wird und die neue Spante daneben gestellt
wird.
Spantengeometrie - Ausführung nach Aufmaß AN Vorort -
Größe Spante (Bestand): ca. 0,30 x 0,30 x 0,40 m
Dicke Spante (Bestand): ca. 5,5 - 6 cm
Holzlieferung gesondert;
Menge: 39,000 St

**4.17 Sicherung Deckenschalung Voute / Ersatzkonstruktion**
Sicherung der vorhandenen Voutenschalung und
Verstärkung
der Konstruktion in mehreren Schritten, wie folgt:
- Vorhandene Deckenschalung oberflächlich von nicht
tragfähigen Material fachgerecht abtragen und absaugen.
- Die leicht geschädigten Holzoberflächen fachgerecht
mittels
Konservierung (Material und Auftrag analog Holzschutz
Spante,
siehe vorh. Pos.) durchführen, inkl. aller Zu- und
Nebenarbeiten.
- Die geschwächten Deckenschalungsbereiche sind durch
dünne (biegsame) aufgeschraubte Mehrschichtplatten als
Lagesicherung über der vorhandenen Deckenschalung mit
ausreichender Überdeckung auf die gesunden Bereiche
aufschrauben.
- Falls erforderlich ist die Konstruktion mit kleineren
Hilfsspanten zu sichern.
Gesamtbreite Deckenschalung Voute: bis ca. 50 cm + 15cm
Überdeckung
Das Vorgehen ist je nach Ausdehnung des geschwächten
Bereichs Vorort mit der Holzschutzgutachterin /
Bauüberwachung festzulegen.
Lage: Dachgeschoss, Decke über Obergeschoss (Mezzanin)
Menge: 21,000 m

**4.18 Lieferung: Nadelholz Lärche**
Liefern von Bauschnittholz allseitig gehobelt,
Nadelholz Lärche
nach DIN 1052,
Festigkeitsklasse C24 nach DIN 1052,
Holzeinbaufeuchte kleiner gleich 15%,
Schnittklasse A nach DIN 68365,
Einschnittart herzgetrennt.
Breite ausreichend für Spantenzuschnitt: ca. 0,30 x
0,30 x 0,40
m
Stärke: 6 cm
Einbauteile: Spanten
Menge: 0,210 m³

### Bereich 5 Regelbereich Dach- und Deckenkonstruktio

*Hinweis*
Ausführungsdetails Ing. Büro Dr. Krämer GmbH (IBK)

Die nachfolgenden Positionen beziehen sich auf die dem
LV
beigelegten Vorabzüge der Ausführungsdetails Ing. Büro
Dr.
Krämer GmbH (IBK). Bei der Umsetzung der
Ausführungsdetails sind die statischen Angaben und
Vorgaben
unbedingt zu berücksichtigen. Bei ggf. sich neu
ergebenen
Situationen oder Abweichungen von den in der
Ausführungsplanung dargestellten Bereichen sind die
Fachplaner Statik / Objektüberwacher sofort zu
informieren.
Der Dachraum ist wettergeschützt durch ein
Wetterschutzdach
mit einer seitlicher Abschottung. Der Arbeitsbereich
gilt als
kontaminierter Bereich (Schwarzbereich).

**5.1 Temporäre Abstützung Dachkonstruktion (mehrfach verwendbar)**
Für die Sanierung der Sparrenlagen ist eine temporäre
Abstützung in Form einer ausgesteiften
Fachwerkkonstruktion
zum Lastabtrag der Dachkonstruktion und Abfangung der
Sparren gemäß der Prinzipdarstellung in Anlage
fachgerecht
zur mehrfachen Verwendung inkl. aller
Verbindungsmittel und
Zu- und Nebenarbeiten herzustellen.
einschl. Rückbau + Transport zum Container nach
Abschluss
der Arbeiten.
mit einem Element können max. 6 Sparren abgefangen
werden;
Umsetzen der Abstützung siehe gesonderte Pos.;
Holzlieferung siehe gesonderte Pos.;
Material: Nadelholz, C24
Verbindung mit Blechformteilen und Holzschrauben
Länge: 6m, Höhe: ca. 3m
Schwelle: 12/10 cm
Rähm: 12/20 cm, oberer Anschluss entsprechend
Dachneigung
keilförmig geschnitten
5 Ständer: 12/12 cm
Riegel: 12/12 cm
Streben: 12/12 cm oder alternativ Bohlen 2,4/14 cm zur
Verschwerterung
Bereich: Dachgeschoss
Abrechnung Stück = eine komplette Abstützkonstruktion,
einschl. Abbund
Menge: 2,000 St

**5.2 Temporäre Abstützung umsetzten**
Umsetzen der vor beschriebenen temporären Abstützung in
Form einer ausgesteiften Fachwerkkonstruktion,
einschl. neuer Befestigungsmittel (soweit
erforderlich) und
notwendiger Anpassungsarbeiten;
Ausführungsort: Dachgeschoss
Menge: 18,000 St

**5.3 Temporäres Hängewerk Dachkonstruktion (mehrfach verwendbar)**
Herstellung eines temporären, zimmermannsmäßigen
Hängewerkes als Hilfskonstruktion für die nachfolgenden
statischen Sanierungsarbeiten am Dachtragwerk;
zur mehrfachen Verwendung inkl. aller
Verbindungsmittel und
Zu- und Nebenarbeiten;
einschl. Rückbau + Transport zum Container nach
Abschluss
der Arbeiten.
Die Ausführung erfolgt je einmal mit Strebenneigung
45° und
mit Strebenneigung 60°;
Umsetzen der Abstützung siehe gesonderte Pos.;
Holzlieferung siehe gesonderte Pos.;
Material: Nadelholz, C24
Verbindung mit Blechformteilen und Holzschrauben/
Bolzen;
Länge: 6-7 m, Höhe: ca. 3m
Bauteile: 1 Zerrbalken, 2 Streben, 2 Hängepfosten, 1
Druckriegel
Querschnitt: 12/14 cm
Bereich: Dachgeschoss
Abrechnung Stück = ein komplettes Hängewerk, einschl.
Abbund
Hinweis: Der Einsatz dieser temporären
Stützkonstruktion
erfolgt nach Anweisung durch die Tragwerksplanung in
Bereichen der notwendigen Lastumleitung auf tragenden
Wände.
Menge: 1,000 St

**5.4 Temporäres Hängewerk umsetzten**
Umsetzen des vor beschriebenen temporären Hängewerks,
einschl. neuer Befestigungsmittel (soweit
erforderlich) und
notwendiger Anpassungsarbeiten;
Ausführungsort: Dachgeschoss
Menge: 2,000 St

**5.5 temporäre Lagesicherung Bestandssparren**
Lagesicherung der Bestandssparren während der
statischen
Sanierungsarbeiten durch Kantholz;
zur mehrfachen Verwendung inkl. aller
Verbindungsmittel und
Zu- und Nebenarbeiten;
wiederverwendbar für die spätere Ausführung der
Aufdopplungen;
Holzlieferung siehe gesonderte Pos.;
Material: Nadelholz, C24
Verbindung an Sparren mit Blechformteilen und
Holzschrauben/Bolzen
Länge: 6 m
Querschnitt: 12/12 cm
einschl. der notwendigen Abstützung durch Drehstützen
mit
Gabelauflager;
Bereich: Dachgeschoss, Sparrenlage
Menge: 16,000 St

**5.6 Detail A1_Neue Auflagerung der Sparren mit Kippsicherung**
Herstellen von Kippsicherungen für die Sparren im
Auflagerbereich unterhalb der Rinne, gemäß dem
statischen
Detail A1 fachgerecht mit allen nötigen Materialien;
ebenso ist
das Detail Rinne APL Architekt mit zu berücksichtigen;
Inkl. kraftschlüssige Unterklotzung zum Sparren
mittels Keilen
sowie aller Zu- und Nebenarbeiten, diese umfassen auch
die
Rückbauarbeiten und den Transport des ausgebauten
Materials
in den Container.
Die Kippsicherung dient zugleich als Unterkonstruktion
für die
Rinne und setzt sich aus mehreren Hölzern übereinander
zusammen;
Querschnitte Konstruktionshölzer Kippsicherung:
6-10/12, 8/22
cm, u.ä.
- 1. Kippsicherung 6/12cm, NH C24, zwischen ca. jedem
10-ten
Sparren, Befestigung mit Sr ø6/=140, beids.
- unteres Konstr.-Holz (Rinne) ca. 10/12cm, auf den
Sparren
über 4-6 Felder, Stoß stehendes Blatt, l=20cm,
Sicherung mit je
1 VGS ø8 - 220, vb, pro Sparren 2-3cm aufklauen; 2.
Kippsicherung Sparren durch Unterkonstruktion Rinne
darüber
herstellen, Verbindung der Kippsicherung untereinander
konstruktiv nach Erfordernis;
- Konstruktionsholz (Rinne) ca. 8/22cm, unterkeilt auf
dem
Sparren über 4-6 Felder, Stumpfstoß über Sparren,
Befestigung
mit 2x2 VGS ø8-220, vb je Sparren; Aufdopplung
konstruktiv
nach Erfordernis Rinne;
Hinweise:
-Abrechnung 1 St = alle Verbindungen, Anschlüsse,
Sicherungen usw. je Sparren;
- Herstellen neuer Sparrenanschluss erfolgt in
gesonderter
Position;
- Holzlieferung gesondert;
- Abbund gesondert;
Lage: Dachgeschoss, entlang Außenwand
Menge: 122,000 St

**5.7 Detail A2_Sanierung Sparrenfuß - Kurz (L kleiner 50 cm)**
*** Bezugsbeschreibung
Stehendes Blatt bei Rückschnitt Sparren Kurz (L
kleiner 50 cm)
gemäß dem statischem Detail A2 fachgerecht mit allen
Verbindungsmitteln und Lagesicherung (4-6 Felder)
herstellen,
inkl. Unterklotzung im Auflagerbereich mittels
Eichenholzplättchen sowie aller Zu- und Nebenarbeiten,
diese
umfassen auch die Rückbauarbeiten und den Transport des
ausgebauten Materials in den Container.
Querschnitt neuer Sparrenfuß: 16/20 cm
Querschnitt Bestandssparren: 14/17 ... 16/20 cm
Länge stehendes Blatt: 60cm
Verbindungsmittel: je 2*2x2 Vollgewindeschrauben
ø10x=200mm, vb
Würth ASSY VG 10, kreuzweise im Winkel 45°

Hinweise:
- Herstellen neues Auflager maurerseitig erfolgt in
gesonderter
Position
- Die erforderliche temporäre Abstützung (mehrfach
verwendbar) wird in gesonderter Position abgerechnet.
- Holzlieferung gesondert
- Abbund gesondert
Lage: Dachgeschoss
Menge: 59,000 St

**5.8 Detail A3_Sanierung Sparrenfuß - mittel (L größer 50 cm / kleiner 1,5 m)**
*** wie Position 5.7
Stehendes Blatt bei Rückschnitt Sparren mittel (L
größer 50 cm
/ kleiner 1,5 m) gemäß dem statischem Detail A3
fachgerecht mit allen Verbindungsmitteln und
Lagesicherung
(4-6 Felder) herstellen, inkl. Unterklotzung im
Auflagerbereich
mittels Eichenholzplättchen sowie aller Zu- und
Nebenarbeiten,
diese umfassen auch die Rückbauarbeiten und den
Transport
des ausgebauten Materials in den Container.
Querschnitt neuer Sparrenfuß: 16/20 cm
Querschnitt Bestandssparren: 14/17 ... 16/20 cm
Länge stehendes Blatt: 80cm
Verbindungsmittel: je 2*2x2 Vollgewindeschrauben
ø12x=200mm, vb
Würth ASSY VG 12, kreuzweise im Winkel 45°

Hinweise:
- Herstellen neues Auflager maurerseitig erfolgt in
gesonderter
Position
- Die erforderliche temporäre Abstützung (mehrfach
verwendbar) wird in gesonderter Position abgerechnet.
- Holzlieferung gesondert
- Abbund gesondert
Lage: Dachgeschoss
Menge: 41,000 St

**5.9 Detail B1_Kraftschlüssige Verbindung zw. Sparren und Kehlbalken herstellen**
Detail Sanierung Anschlusspunkt Sparren/Kehlbalken -
durch
Zugsicherung mit Schrauben
an Stuhlgebinden (SG) und Leergebinden (LG) mit
Außenstrebe
gemäß dem statischem Detail B1;
fachgerechte Wiederherstellung der Zugverbindung durch
Lieferung und Einarbeiten von Passtücken aus Nadelholz
/
Kiefer an klaffender Bestandsverbindung und
Verschraubungen, einschl. aller Zu- und Nebenarbeiten,
sowie
ggf. Rückbauarbeiten und den Transport des ausgebauten
Materials in den Container.
Verbindungsmittel: 2x Vollgewindeschrauben ø10x =400mm,
kreuzweise im Winkel ca. 16°
Einbau von bis zu 3 Passstücken je Knotenpunkt sind
einzukalkulieren;
Abrechnung: 1 Stück = 1 Knotenpunkt
Lage: Dachgeschoss
Menge: 53,000 St

**5.10 Detail B2_Sanierung Anschlusspunkt Sparren/Kehlriegel**
Sanierung Anschlusspunkt Sparren/Kehlriegel durch
Zugsicherung mit Brettlaschen beidseits an
Leergebinden (LG)
ohne zusätzliche oder neue Außenstrebe gemäß dem
statischem Detail B2;
fachgerecht herstellen, inkl. aller notwendigen
Verbindungsmittel und aller Zu- und Nebenarbeiten.
Sowie ggf.
Rückbauarbeiten und den Transport des ausgebauten
Materials
zum Container.
Einarbeiten von Passtücken aus Nadelholz / Kiefer an
klaffender Bestandsverbindung;
Querschnitt Kehlriegel: 13/18 cm
Querschnitt Sparren: 14/17 ... 16/20 cm
Querschnitt Brettlaschen: mind. 4/18 cm
Länge Brettlaschen: 180cm
Verbindungsmittel: 2*2x2 Vollgewindeschrauben ø8x~140mm
Würth ASSY VG 8, kreuzweise im Winkel 45°;
2x6 Teilgewindeschrauben ø8x~140mm Würth ASSY 3.0
(Senkkopf), beidseitig
Die Brettlaschen müssen ggf. im Bereich der Sparren
ausgeklinkt werden, um den unterschiedlichen
Querschnitt zw.
Kehlriegel und Sparren auszugleichen;
Hinweise:
- Holzlieferung gesondert
- Abbund gesondert
Lage: Dachgeschoss
Menge: 67,000 St

**5.11 Detail C1_Ertüchtigung Kehlriegel unter Stahlprofil (U-Profil liegend)**
*** Bezugsbeschreibung
Örtliche Prüfung der bestehenden Verbindungsmittel vor
Ausführung, je nach Prüfergebnis Ausführung nach einer
der
folgenden Varianten gemäß statischer Berechnung Detail
C1:

Variante C1.1: Sicherung des Kehlriegels an vorh.
Stahl-
Einbauteilen (U-Profil 140 liegend), Verbindungsmittel
fachgerecht mit Bolzen 2 x M16-4.6 bzw. M20-8.8
ergänzen,
inkl. der notwendigen Bohrungen und aller Zu- und
Nebenarbeiten.

Variante C1.2: Sicherung des Kehlriegels an vorh.
Stahl-
Einbauteilen (U-Profil 140 liegend), Verbindungsmittel
im
Bestand (2 Stck) ausbauen, fachgerecht mit Bolzen 4 x
M16-4.6
bzw. M20-8.8 ergänzen, inkl. der notwendigen Bohrungen
und
aller Zu- und Nebenarbeiten.

Lage: Dachgeschoss, Kehlriegel im Bereich Schornsteine
Menge: 74,000 St

**5.12 Detail C2_Sicherung Kehlriegel beids. Stahlprofil (U-Profil stehend)**
*** wie Position 5.11
Sicherung des Kehlriegels an vorh. Stahl- Einbauteilen
(U-Profil
120 stehend) durch Lieferung und Einbau von U 120
Profilen
beidseits, gemäß Detail C2-1.
inkl. aller notwendigen Verbindungsmittel und aller
Zu- und
Nebenarbeiten;
2 Stahlträger U120, S 235, feuerverzinkt
Länge: 3m
Verbindungsmittel: 4 Bolzen M20-4.6, gv bzw. 2 Bolzen
M16-
4.8, e = 25 cm
Lage: Dachgeschoss, Kehlriegel im Bereich Schornsteine
Menge: 3,000 St

**5.13 Detail C3_Sicherung Kehlriegel - stehendes Blatt**
Sanierung geschädigter Bereiche am Kehlriegel mittels
stehender Blattverbindung
gemäß dem statischem Detail C3 fachgerecht mit allen
Verbindungsmitteln und Lagesicherung (4-6 Felder)
herstellen,
inkl. aller Zu- und Nebenarbeiten, diese umfassen auch
die
Rückbauarbeiten und den Transport des ausgebauten
Materials
in den Container.
Querschnitt neuer Kehlriegel: mind. 14/18 cm
Querschnitt Kehlriegel Bestand: 13/18 cm
Länge stehendes Blatt: 60cm
Verbindungsmittel: 4x Schraubenkreuze (2x horizontal
und 2x
vertikal)
mit je 2x Vollgewindeschrauben ø10x180mm Würth ASSY VG
10, kreuzweise im Winkel 45°
Hinweise:
- Die erforderliche temporäre Abstützung (mehrfach
verwendbar) wird in gesonderter Position abgerechnet.
- Holzlieferung gesondert
- Abbund gesondert
Lage: Dachgeschoss
Menge: 6,000 St

**5.14 Detail C4_Anschluss Bohle einseitig an Kehlriegel**
Herstellung des Anschlusses der durchtrennten
Kehlriegel
durch einseitige Ergänzung von Holzlaschen 8/14 cm,
Verbindung mit Holzschrauben gemäß statischem Detail C4
fachgerecht herstellen, inkl. aller Zu- und
Nebenarbeiten.
Querschnitt Kehlriegel: 14/14 cm
Querschnitt Brettlasche: mind. 8/14 cm
Länge: 2,5 m
Hinweise:
- Holzlieferung gesondert
- Abbund gesondert
Lage: Dachgeschoss
Menge: 2,000 St

**5.15 Detail D1_FW unter First Ostseite**
Sicherung des vorhandenen Pultfirstes im Bereich der
Schornsteine auf der Ostseite durch Einbau eines
Fachwerkträgers zur konstruktiven Aussteifung gemäß dem
statischem Detail D1 (D1-1, D1-2, D1-3, D1-4);
fachgerecht
herstellen mit allen Verbindungsmitteln, inkl.
Lieferung von
Nadelholzkeilen / Kiefer zum Ausklotzen für
Kraftschluss am
Sparren und aller Zu- und Nebenarbeiten.
FW-Träger bestehend aus: Untergurt, Obergurt, Pfosten
und
Diagonalen;
Querschnitt alle Bauteile: 10/10 cm
Gesamthöhe: 85cm
Untergurt auf U-Profil (Bestand) ca. 1cm aufklauen;
Anschluss Pfosten-Gurte als Zapfenverbindung b=3,5cm/
6cm,
Holznagel Ø20 mm;
Anschluss Diagonale-Gurte mit Stirnversatz t=2cm,
gesichert
mit Schraube;
Aussteifung Diagonale über 2x1 Feld, spätestens nach 6
Leerfeldern anordnen, i.M. 5 Leerfelder;
Stoß Gurte versetzt anordnen, Verbindung als stehendes
Blatt,
L=20 cm, 2x2 SrØ8x80; Anschluss Pfosten mit 2VGS Ø8x
mind.
140;
Obergurt Aufklauung Sparren herstellen;
Hinweise:
- Holzlieferung gesondert
- Abbund gesondert
Die Abrechnung erfolgt je m komplettem Fachwerkträger;
Die Gesamtlänge beträgt 40m, der Einbau erfolgt in 4
unabhängigen Einzelbereichen entlang den Schornsteinen;
Lage: Dachgeschoss, Anschlusspunkt Kehlriegel /
Sparren an
den Schornsteinen
Menge: 40,000 m

**5.16 Detail D2_FW unter First Westseite**
Sicherung des vorhandenen Pultfirstes im Bereich der
Schornsteine auf der Westseite durch Einbau eines
Fachwerkträgers zur konstruktiven Aussteifung gemäß dem
statischem Detail D2 (D2-1, D2-2, D2-3, D2-4);
fachgerecht
herstellen mit allen Verbindungsmitteln, inkl.
Lieferung von
Nadelholzkeilen / Kiefer zum Ausklotzen für
Kraftschluss am
Sparren und aller Zu- und Nebenarbeiten.
FW-Träger bestehend aus: Untergurt, Obergurt, Pfosten
und
Diagonalen beidseits;
Querschnitt Bauteile: 10/10 cm
Querschnitt Diagonale: 5/12 cm
Gesamthöhe: 55cm
Untergurt auf U-Profil (Bestand) ca. 1cm aufklauen;
Aussteifung Diagonale über 2x1 Feld, spätestens nach 6
Leerfeldern anordnen, i.M. 5 Leerfelder;
Stoß Gurte versetzt anordnen, Verbindung als stehendes
Blatt,
L=20 cm, 2x2 SrØ8x80; Anschluss Pfosten mit 2VGS Ø8x
mind.
140;
Obergurt Aufklauung Sparren herstellen;
Anschluss Diagonale-Gurte als Laschen beidseits mit je
5
SrØ6x120;
Aussteifung Diagonale über 2x1 Feld, spätestens nach 6
Leerfeldern anordnen;
Hinweise:
- Holzlieferung gesondert
- Abbund gesondert
Die Abrechnung erfolgt je m komplettem Fachwerkträger;
Die Gesamtlänge beträgt 40m, der Einbau erfolgt in 4
unabhängigen Einzelbereichen entlang den Schornsteinen;
Lage: Dachgeschoss, Anschlusspunkt Kehlriegel /
Sparren an
den Schornsteinen
Menge: 40,000 m

**5.17 Detail D3_Sanierung Firstpunkt mit Laschen**
Vorhandenen Firstpunkt mit Holzlaschen sanieren
(beidseitig,
insg. 2 Stck) gemäß dem statischem Detail D3
fachgerecht mit
allen Verbindungsmitteln herstellen, inkl. aller Zu-
und
Nebenarbeiten.
Querschnitt Lasche: 4/12 cm
Länge: ca. 2,25 m
Verbindungsmittel: 2x4 Na 4.2/110 mm od. Sr ø6x100 mm
je
Seite, horizontal versetzt
Hinweise:
- Holzlieferung gesondert
- Abbund gesondert
Lage: Dachgeschoss, Sparrenfirst
Menge: 20,000 St

**5.18 Detail E1.1_Anschluss Strebe auf DB über Sattelholz (Stahlblechanlaschung)**
Neue Schwelle (Sattelholz) 16/18 cm mit Anschluss auf
vorhandenen Deckenbalken und Anschluss neue Strebe
16/16
cm mittels Stirnversatz + Zugsicherung mit
Stahlblechanlaschung (beidseitig), gemäß dem statischem
Detail E1.1 fachgerecht mit allen Verbindungsmitteln
herstellen,
inkl. aller Zu- und Nebenarbeiten.
Querschnitt Schwelle (Sattelholz): 16/18 cm
Länge Sattelholz: mind. 1,40 m
Querschnitt Strebe: 16/16 cm
Querschnitt DB Bestand: 25/33 cm
Anschluss Strebe-Sattelholz mit Stirnversatz, t=3cm
Zugsicherung: 2x Stahlblech Bl 8, S235, fv, außen + 2x2
Passbolzen ø8-8.8;
größte Abmessung Stahlblech ca. 40x40cm
Verbindungsmittel: 2x Schraubenkreuze 2x2 VGS ø12x=400
je
Seite, im Winkel 45° einbauen;
Hinweise:
- Holzlieferung gesondert
- Abbund gesondert
Lage: Dachgeschoss, Mittelpfette Vollgebinde Stuhlsäule
Menge: 12,000 St

**5.19 Detail E1.2_Anschluss Strebe auf DB über Sattelholz (Holzlaschen)**
Neue Schwelle (Sattelholz) 16/18 cm mit Anschluss auf
vorhandenen Deckenbalken und Anschluss neue Strebe
16/16
cm mittels Stirnversatz + Zugsicherung mit Holzlaschen
(beidseitig), gemäß dem statischem Detail E1.2
fachgerecht mit
allen Verbindungsmitteln herstellen, inkl. aller Zu-
und
Nebenarbeiten.
Querschnitt Schwelle (Sattelholz): 16/18 cm
Länge Sattelholz: mind. 1,40 m
Querschnitt Strebe: 16/16 cm
Querschnitt DB Bestand: 25/33 cm
Querschnitt Laschen: 8/16 cm
Länge Laschen: bis 60 cm
Anschluss Strebe-Sattelholz mit Stirnversatz, t=3cm
Verbindungsmittel: 2x Schraubenkreuze 2x2 VGS ø12x=400
je
Seite, im Winkel 45° einbauen;
2x4 VGS ø6.0x140mm; 2x6 VGS ø6.0x140mm;
Hinweise:
- Holzlieferung gesondert
- Abbund gesondert
Lage: Dachgeschoss, Mittelpfette Vollgebinde Stuhlsäule
Menge: 4,000 St

**5.20 Detail E2+O2_Zuganschluss Pfosten/ Strebe/ Sparren**
Wiederherstellung des kraftschlüssigen Zuganschlusses
zwischen Pfosten, Strebe und Sparren im Bereich der
Mittelpfetten gemäß dem statischem Detail E2 und O2;
fachgerechte Ausführung mit allen Verbindungsmitteln,
inkl.
aller Zu- und Nebenarbeiten.
Anschluss Strebe - Pfosten mittels Zapfenverbindung und
beidseiter Laschen; Die Laschen müssen im bereich der
Stahlwinkel für den Anschluss Pfosten - Sparren
ausgeklinkt
werden;
Querschnitt Pfosten Bestand: 16/18 ... 18/18 cm
Querschnitt Strebe: 16/16 cm
Querschnitt Lasche: mind. 4/16 cm
Länge Lasche: 70 cm
Verbindungsmittel: Pfosten: 4x VGS ø8x120mm,
beidseitig,
Strebe: 6x VGS ø8x120mm, beidseitig

Anschluss Pfosten - Sparren mittels
Stahlwinkelkonstruktion,
bestehend aus
Winkel L 50x30x5 mm, l~310 mm, S235 in OK Sparren
einlassen;
beids. am Pfosten Winkel L 150x65x8 mm, b=80mm, S235 +
GEKA-Dübel C11-50M12-B + Bolzen M12-8.8
Verbindung der L-Winkel an Sparren und Pfosten mit 2x
Gewi
M12-8.8 in Bohrung ø13, diese sind durch die
Mittelpfette
hindurch zu führen;
Fehlstellen sind kraftschlüssig auszuklotzen;
Hinweise:
- Beachtung der Details B1 und O1
- Holzlieferung gesondert
- Abbund gesondert
Lage: Dachgeschoss, Mittelpfette
Menge: 16,000 St

**5.21 Detail E3_Fehlende Kopfbänder ergänzen**
Am Bestandspfosten alle fehlendenden Kopfbänder
zimmermannsmäßig, gemäß dem statischem Detail E3
fachgerecht mit allen Verbindungsmitteln ergänzen,
inkl. aller
Zu- und Nebenarbeiten.
vorhandene Zapfenlöcher nutzen, mit Holznagel (Ei) und
konstruktiv mit Schrauben TGS ø8x200mm sichern;
lokale Fehlstehlen wie Blattsassen od. Zapfenlöcher
kraftschlüssig mit trockenen
NH ausklotzen und ggf. mit Klebefixierung an der
Pfette;
Querschnitt Kopfband: 12/12 cm
Länge: mind. 1,5 m
Hinweise:
- Holzlieferung gesondert
- Abbund gesondert
Lage: Dachgeschoss, Mittelpfette Vollgebinde Stuhlsäule
Menge: 10,000 St

**5.22 Detail F1_Nachverankerung Attika (Bestand)**
Vorhandene schmiedeeiserne Vierkant-Anker (Rückhängung
Attika) nachverankern und verstärken durch mehrstufige
Ertüchtigung.
Fachgerechte Herstellung gemäß Statikdetail F1 mit
allen
Verbindungsmitteln, inkl. aller Zu- und Nebenarbeiten,
wie folgt:
- Bei fehlenden VM zusätzlich Sechskant Holzschrauben
DIN
571, M20; Stahl verzinkt, L = 320 mm,
mit Scheibe DIN 9021 22x6x4 in vorhandene / aufgebohrte
Löcher ergänzen;
- Nachverankerung der vorhandenen schmiedeeisernen
Endverankerung (l x b x t = 550 -650 x 85 x 30 mm)
mit zusätzlichen = 3 Holzschrauben. Verbindungsmittel:
3 x
Sechskant Holzschrauben DIN 571, M20;
Stahl verzinkt, L = 320 mm, mit Scheibe DIN 9021 22 x
6 x4 in
neue Löcher ø 21 mm im Schmiedeeisen ergänzen;
- Dabei bei = 2 der o.g. Holzschrauben M20 DIN 571
zusätzlich
je 1 Blech-Lasche Bl 420 x 8 x 80-100 mm,
S 235, fv in DB und Stahl U-Profilanlaschung am DB
befestigen.
Ausführung in 2 Varianten möglich, a) Spalt zw. OK DB
und OK
Windankerverwankerung mit Blechen Ausfüttern oder b)
Blech-Laschen abkanten;
Befestigung Bleche an seitlichen Stahlanlaschungen
U180/U240. 2 x 2 = 4 Gewindebolzen 8.8, M12,gv
durch je beide Flansche der U-Profile. Jeweils
Verschraubungen kontern. U-Profile vor Ort 13 mm
bohren.
- Zusätzliche Verbolzung U-Profile an Holzbalken
Bestand; 2x
Bolzen ø 24 mm, S235/4.6 durch beide Stege der
U-Profile.
U-Profile vor Ort 25 mm bohren;

Die Hinweise im Detail F1 zum Bohren im Schmiedeeisen
sind
für die Ausführung unbedingt zu beachten!
Lage: Dachgeschoss, Außenwand
Menge: 8,000 St

**5.23 Detail F2 + F3_Zusätzliche Windanker**
Lieferung und Einbau von zusätzlichen Windankern für
die
Rückhängung der Attika, gemäß dem statischem Detail F2
und
F3 fachgerecht mit allen Verbindungsmitteln
herstellen, inkl.
aller Zu- und Nebenarbeiten. Die Verankerung im Gesims
erfolgt in einem Binderstein und die Rückverankerung
erfolgt
auf dem DB;
Ausführung wie folgt:
Windanker: Flachstahl FL 80x20 mm, S235, Edelstahl A4 (
1.4571), oben ggf. abgekröpft bei Versatz Binder / DB;
Länge: mind. 2,20 m
Anschluss Gesimsmauerwerk
- Ankerplatte Bl 15x200x200 mm, S235, Edelstahl A4 (
1.4571)
mit aufgeschweißtem Anschlussblech Bl 20x100x200 mm,
S235, Edelstahl A4 ( 1.4571); Winkel Anschlussblech
ca. 60°,
die genaue Neigung ist entspr. örtlichen Aufmaß zu
prüfen und
festzulegen!
- Verbindungsmittel Ankerplatte - Stein: (Fischer
Injektionssystem FIS EM plus) FIS EM Plus 390 S
(Inj.-Mörtel) +
4x Anker FIS A M16-300 R-70 nicht rostend,
Verankerungstiefe
Lv = 250mm
- Verbindungsmittel Anschlussblech - Windanker: 2x
M16, A-50
Anschluss Deckenbalken:
- an Windankerflachstahl angeschweißte Ankerplatte Bl
15x200x250mm, Edelstahl A4 ( 1.4571); Anschlusswinkel
nach
Aufmaß vor Ort und Prüfung oberer Anschluss an
Binderstein;
- Verbindungsmittel: 2x4 VGS 10x180 Würth Assy plus,
vb,
Zylinderkopf
Einbau von 2 zusätzlichen Bolzen M16-4.6 zur Sicherung
der
Verbindung der beiden Bestands-U-Profil-Laschen am DB
durch
den DB;

Hinweis:  genaue Lage der Bindersteine vorab durch
Sondierungsbohrung erkunden,
Ausführung in Abstimmung mit der Bauüberwachung;
Lage: Dachgeschoss, Außenwand
Menge: 14,000 St

**5.24 Dübelauszugsversuch Injektionsanker**
Dübelauszugsversuch von Injektionsanker M16 x 300, R 70
nichtrostender Stahl (Vorgabe Tragwerksplaner) zur
Validierung
von Befestigungsuntergründen und Festlegung von
Befestigungsmitteln inkl. der notwendigen
Dokumentation nach
Vorgaben des jeweiligen Systemgebers Dübelsystem, an 5
Ankern und 3 Steinen, die Ergebnisse sind der
Bauüberwachung und Fremdgewerken unmittelbar zu
Verfügung zu Stellen.

Hinweis: Der Prüfbereich ist vor der Ausführung mit der
Tragwerksplanung / Bauüberwachung abzustimmen.

Lage: Dachgeschoss
Kalkulationsgrundlage: 1 Stück gleich ein Prüffeld nach
Vorgaben des Systemgebers Dübelsystem
Menge: 8,000 St

**5.25 Detail G1_Anschluss neue Strebe Fußpunkt**
Anschluss einer neuen Strebe an vorhandene Stahl
U-Profil-Laschen des Deckenbalkens mittels Herstellung
und
Einbau von Stahlwinkeln mit Rippen, gemäß dem
statischen
Detail G1 fachgerecht mit allen Verbindungsmitteln
herstellen,
inkl. aller Zu- und Nebenarbeiten.
Querschnitt Strebe: 16/16 cm
Länge: ca. 3,50 m
Befestigungswinkel: Winkel 150x12 mm, S235, fv, L=450mm
und 2x Bl 200x160x8 mm, S235, voll durchgeschweißte
Stumpfnaht; erforderliche Länge und Blechabmessungen,
sowie
Anschlusswinkel der Bleche örtl. abgleichen und ggf.
werkseitig
anpassen!
Verbindungsmittel: 2x Bolzen M12-8.8 und 2x2 Bolzen
M12-8.8
einschl. Ausführung der Bohrungen in den Flaschen der
U-Profile und ggf. Einbau von Futterblechen;

Hinweis:
- Holzlieferung gesondert
- Abbund gesondert
Lage: Dachgeschoss, Fußbereiche Sparren, neue
Schubsicherung
Menge: 55,000 St

**5.26 Detail G2_Anschluss neue Strebe an neuen Sparren - Kopfpunkt**
Anschluss einer neuen Strebe 16/16 cm an neue Sparren
16/18
cm, gemäß dem statischem Detail G2 fachgerecht mit
allen
Verbindungsmitteln herstellen, inkl. aller Zu- und
Nebenarbeiten.
Anschluss erfolgt mit Stirnversatz, t=4cm und Sr.
ø8x150mm
zur Lagesicherung;
Hinweis:
- Holzlieferung gesondert
- Abbund gesondert
Lage: Dachgeschoss, Fußbereiche Sparren, neue
Schubsicherung
Menge: 16,000 St

**5.27 Detail G3_Anschluss neue Strebe an Bestandssparren - Kopfpunkt**
Anschluss einer neuen Strebe 16/16 cm an vorhandenen
Bestandssparren unter Verwendung eines Sattelholzes
16/16
cm, gemäß dem statischem Detail G3 fachgerecht mit
allen
Verbindungsmitteln herstellen, inkl. aller Zu- und
Nebenarbeiten.
Länge Sattelholz: ca. 1,20 m
Verbindungsmittel Anschluss Sattelholz - Sparren: 4x
Bolzen
M20-8.8
Anschluss Strebe - Sattelholz erfolgt mit
Stirnversatz, t=4cm
und Sr. ø8x150mm zur Lagesicherung;
Hinweis:
- Holzlieferung gesondert
- Abbund gesondert
Lage: Dachgeschoss, Fußbereiche Sparren, neue
Schubsicherung
Menge: 40,000 St

**5.28 Detail G4_Auflagerung neue Koppelpfette auf Sparren**
Auflagerung neuer Koppelpfette 16/18 cm auf Neu- und
Bestandssparren. Ausführung in mehreren Varianten je
nach
örtlichen Gegebenheiten:
Variante 1: Durch Ausklinken (ca. 2cm) gemäß dem
statischem
Detail G4 fachgerecht mit allen Verbindungsmitteln
herstellen,
inkl. aller Zu- und Nebenarbeiten.
Variante 2: Durch kraftschlüssiges Unterklotzen des
Sparrens
gemäß dem statischem Detail G4 fachgerecht mit allen
Verbindungsmitteln herstellen, inkl. aller Zu- und
Nebenarbeiten. Das kraftschlüssige Ausklotzen der
Auflager
erfolgt unter Berücksichtigung der vorhandenen
Sparrengeometrie.
Verbindungsmittel: je 2x Vollgewindeschrauben Würth
ASSY
plus VG 4 CS ø10x280...340mm
Die Schraubenlängen sind entsprechend Bestandsgeometrie
auf eine Schraubenlänge gem. Lieferprogramm
aufzurunden;
Hinweis:
- Holzlieferung gesondert
- Abbund gesondert
Die Abrechnung erfolgt je Verbindung
(Ausklinkung/Unterfütterung) mit dem Sparren.
Lage: Dachgeschoss, Sparrenebene
Menge: 122,000 St

**5.29 Detail G5_Stoß neue Koppelpfette auf Sparren**
Stoß für versetzte Anordnung der neuen Koppelpfette
16/18 cm,
gemäß dem statischem Detail G5
fachgerecht mit allen Verbindungsmitteln herstellen,
inkl. ggf.
notwendiger Lieferung und Auskeilung im
Verbindungsbereich
mittels Nadelholzkeilen / Kiefer, inkl. aller Zu- und
Nebenarbeiten.
Ausbildung Stoß über gesamtes Sparrenfeld (AK Sparren
a -
AK Sparren b), mind. 1,20 m;
Verbindungsmittel: 2x4 Bolzen M12-8.8 je Stoß und je
2x VGS
ø10x300, vb zur Lagesicherung im Sparren;
Einzellänge Koppelpfette: ca. 6m
Hinweis:
- Holzlieferung gesondert
- Abbund gesondert
Die Abrechnung erfolgt je Ausführung kompletter Stoß;
Lage: Dachgeschoss, Sparrenebene
Menge: 15,000 St

**5.30 Detail H_Sparrenfußsanierung (lang)**
Sparrenfußsanierung mit stehendem Blatt bei
Rückschnitten >
150cm vom Auflager. Ausführung gemäß dem statischem
Detail
H fachgerecht mit allen Verbindungsmitteln, inkl.
aller Zu- und
Nebenarbeiten.
Querschnitt Sparren Bestand: 14/17...16/20 cm
Querschnitt Sparren neu: 16/18 cm
Blattlänge: 1 m
Verbindungsmittel: 4x Schraubenkreuze vertikal, 1
Schraubenkreuz horizontal, Vollgewinde ø12x~240mm
Würth ASSY VG 12, kreuzweise im Winkel 45°;
Hinweis:
- Holzlieferung gesondert
- Abbund gesondert
Lage: Dachgeschoss
Menge: 29,000 St

**5.31 Detail I1_Ertüchtigung Trägeranlaschung Decke ü. 2.OG - Regelbereich U240**
*** Bezugsbeschreibung
Sanierung von Deckenbalken im Regelbereich mit
beidseitigen
U240-Profilen-Laschen aus dem Bestand. Ergänzung
fehlender
Verbindungsmittel und zusätzliche Befestigung durch 2x
Sechskant-Holzschraube DIN 571
= M16* - 4.6, l = 200mm, gv + zugel. Scheibe, gemäß
statischem Detail I1, inkl. aller Zu- und
Nebenarbeiten.
Verbindungsmittel-Gruppe Bestand: je 2 Bolzen M16 od.
M18
Bestand - Zustand örtlich prüfen
Achtung! Falls Bestandsbolzen = M18 dann zusätzl.
Schrauben
o. Bolzen als M20-4.6 einbauen;
Hinweis: Abrechnung erfolgt je Deckenbalken
Lage: Dachgeschoss, Balkenköpfe
Menge: 40,000 St

**5.32 Detail I2_Ertüchtigung Trägeranlaschung Decke ü. 2.OG - Rückschnitt L = 40**
*** wie Position 5.31
Sanierung von Deckenbalken bei Rückschnitt L = 40 cm
mit
beidseitigen U240-Profilen-Laschen aus dem Bestand.
Ergänzung fehlender Verbindungsmittel und zusätzliche
Befestigung durch  6x Sechskant-Holzschraube DIN 571
= M16* - 4.6, l = 200mm, gv + zugel. Scheibe, gemäß
statischem Detail I2, inkl. aller Zu- und
Nebenarbeiten.
Verbindungsmittel-Gruppe Bestand: je 2 Bolzen M16 od.
M18
Bestand - Zustand örtlich prüfen
Achtung! Falls Bestandsbolzen = M18 dann zusätzl.
Schrauben
o. Bolzen als M20-4.6 einbauen;
Hinweis: Abrechnung erfolgt je Deckenbalken
Lage: Dachgeschoss, Balkenköpfe
Menge: 29,000 St

**5.33 Detail I3_Ertüchtigung Trägeranlaschung Decke ü. 2.OG - Dienerkammer U240**
*** wie Position 5.31
Sanierung von Deckenbalken im Bereich der Dienerkammer
R408+409 mit beidseitigen U240-Profilen aus dem
Bestand.
Ergänzung fehlender Verbindungsmittel und zusätzliche
Befestigung durch 10x Sechskant-Holzschraube DIN 571, =
M16* - 4.6, l = 200mm, gv + zugel. Scheibe, gemäß
statischem
Detail I3, inkl. aller Zu- und Nebenarbeiten.
Verbindungsmittel-Gruppe Bestand: je 2 Bolzen M16 od.
M18
Bestand - Zustand örtlich prüfen
Achtung! Falls Bestandsbolzen = M18 dann zusätzl.
Schrauben
o. Bolzen als M20-4.6 einbauen;
Hinweis: Abrechnung erfolgt je Deckenbalken
Lage: Dachgeschoss, Balkenköpfe
Menge: 3,000 St

**5.34 Detail I4_Ertüchtigung Trägeranlaschung Decke ü. 2.OG - Dienerkammer Rückschnitt**
*** wie Position 5.31
Sanierung von Deckenbalken im Bereich der Dienerkammer
R408+409 bei Rückschnitt L = 40 cm mit beidseitigen
U240-Profilen. Ergänzung fehlender Verbindungsmittel
und
zusätzliche Befestigung durch 14x
Sechskant-Holzschraube
DIN 571, = M16* - 4.6, l = 200mm, gv + zugel. Scheibe,
gemäß
statischem Detail I4, inkl. aller Zu- und
Nebenarbeiten.
Verbindungsmittel-Gruppe Bestand: je 2 Bolzen M16 od.
M18
Bestand - Zustand örtlich prüfen
Achtung! Falls Bestandsbolzen = M18 dann zusätzl.
Schrauben
o. Bolzen als M20-4.6 einbauen;
Hinweis: Abrechnung erfolgt je Deckenbalken
Lage: Dachgeschoss, Balkenköpfe
Menge: 8,000 St

**5.35 Detail I5_Ertüchtigung Trägeranlaschung Decke ü. 2.OG - Regelbereich U180**
Sanierung von Deckenbalken im Regelbereich mit
beidseitigen
U180-Profilen aus dem Bestand. Ergänzung fehlender
Verbindungsmittel und zusätzliche Befestigung durch 2x
Sechskant-Holzschraube DIN 571
= M16* - 4.6, l = 200mm, gv + zugel. Scheibe, gemäß
statischem Detail I5, inkl. aller Zu- und
Nebenarbeiten.
Verbindungsmittel-Gruppe Bestand: je 2 Bolzen M16 od.
M18
Bestand - Zustand örtlich prüfen
Achtung! Falls Bestandsbolzen = M18 dann zusätzl.
Schrauben
o. Bolzen als M20-4.6 einbauen;
Hinweis: Abrechnung erfolgt je Deckenbalken
Lage: Dachgeschoss, Balkenköpfe
Menge: 22,000 St

**5.36 Detail I6_Ertüchtigung Trägeranlaschung Decke ü. 2.OG - Rückschnitt U180 L = 40**
Sanierung von Deckenbalken im Regelbereich bei
Rückschnitt
L = 40 cm mit beidseitigen U180-Profilen. Ergänzung
fehlender
Verbindungsmittel und zusätzliche Befestigung durch 6x
Sechskant-Holzschraube DIN 571
= M16* - 4.6, l = 200mm, gv + zugel. Scheibe, gemäß
statischem Detail I6, inkl. aller Zu- und
Nebenarbeiten.
Verbindungsmittel-Gruppe Bestand: je 2 Bolzen M16 od.
M18
Bestand - Zustand örtlich prüfen
Achtung! Falls Bestandsbolzen = M18 dann zusätzl.
Schrauben
o. Bolzen als M20-4.6 einbauen;
Hinweis: Abrechnung erfolgt je Deckenbalken
Lage: Dachgeschoss, Balkenköpfe
Menge: 15,000 St

**5.37 Detail I7-1_Ertüchtigung Anschluss DB - Wechsel vor Lichtschächten**
Verstärkung des Anschlusses von Deckenbalken an Wechsel
vor Lichtschächten mittels 2x Schraubenkreuze
(oben+unten)
2x2 VGS ø10x360, im Winkel 45° horizontal einbauen.
Ausführung gemäß statischem Detail I7-1 und örtlichen
Gegebenheiten inkl. aller Zu- und Nebenarbeiten.
Lage: Dachgeschoss
Menge: 10,000 St

**5.38 Detail I7-2_Ertüchtigung Anschluss Wechsel vor Lichtschächten - DB**
Verstärkung des seitlichen Anschlusses von Wechseln an
Deckenbalken bei Lichtschächten mittels 2x
Schraubenkreuze
(horizontal) 2x2 VGS ø10x480, im Winkel ~60° und 1x
Schraubenkreuz (vertikal)
2 VGS ø10x360, im Winkel ~45°. Fachgerechte Ausführung
unter Berücksichtigung der Bauwerksgeometrie und gemäß
dem statischen Detail I7-2 inkl. aller Zu- und
Nebenarbeiten.
Bei vorhandener Verstärkung mit U180-U240, Lage von
horizontalen Schraubenkreuzen anpassen od.
U-Profile aufbohren und Senkscheiben verwenden.
Abstimmung mit Tragwerksplanung erforderlich;
Lage: Dachgeschoss
Menge: 10,000 St

**5.39 Detail I8_Zuganschluss DB-Stoß**
Herstellung von Zugstößen bei Deckenbalken mit
Auflager auf
Mittelwand im mittleren Deckenbereich. Zugsicherung
oben
mittels Stahlblech und Befestigung durch Schrauben
ø10x120
mm, gemäß dem statischen Detail I8 inkl. aller Zu- und
Nebenarbeiten.
1x Stahlblech Bl 10x160 mm, S235, fv, Länge: mind. 60
cm;
Verbindungsmittel: 2x9 VGS 10x120, Zylinderkopf
Bei Balkenversatz, schräger Einbau Zuglasche möglich
oder
Blech verzogen herstellen.
Länge Blech entspr. Fugenabstand Balken anpassen!
Hinweis: Abrechnung erfolgt je Deckenbalkenstoß
Lage: Dachgeschoss, Deckenbalken im Bereich der
Mittelwand
des Obergeschosses
Menge: 12,000 St

**5.40 Detail I9_Ertüchtigung einseitig angelaschter DB mit Wechselanschluss**
Ertüchtigung von Deckenbalkenmit bestehender
einseitiger
Stahlanlaschung mit Anschluss von Wechseln im mittleren
Deckenbereich. Ergänzung fehlender Verbindungsmittel
gemäß
dem statischen Detail I9 inkl. aller Zu- und
Nebenarbeiten.
VMG1 + VMG3: je = 4 Bolzen M20-8.8 ergänzen oder im
Ganzen tauschen
VMG2: 6x Schlüsselschrauben M20x200 (DIN 571) ergänzen;
Hinweis: Abrechnung erfolgt je Deckenbalken
Lage: Dachgeschoss, Deckenbalken im Bereich der
Mittelwand
des Obergeschosses
Menge: 8,000 St

**5.41 Detail J_Verstärkung Sparren Pultdach (Dienerkammer)**
Fachgerechte Verstärkung der Sparren des Pultdaches
durch
beidseitige Anlaschung, gemäß dem statischem Detail J.
Die
Ausführung erfolgt unter Berücksichtigung der
Durchbiegungsbegrenzung: Hochdrücken des
Bestandssparrens in Feldmitte im entlasteten Zustand
vor dem
Anlaschen mittels justierbaren Spindeln auf Schwellholz
(16/16cm) quer zur DB-Lage, inkl. aller
Verbindungsmittel und
der Zu- und Nebenarbeiten.
Querschnitt Bestandssparren: ca. 12/14..12/16 cm
Querschnitt Lasche: 8/20 cm
Länge Lasche: ca. 7,5 m
Verbindungsmittel: je 2x2 VGS 6x140 pro
Schrauben-Gruppe
(je 2 vorne/hinten),
Abstand Schraubengruppe = 40 cm;
Auflager oben und unten durch Aufklauung, angepasst an
Bestand, herstellen;
Hinweis:
- Holzlieferung gesondert
- Abbund gesondert
Abrechnung Stück = 1 beidseits angelaschter Sparren
Lage: Dachgeschoss, Pultdachkonstruktion Dienerkammer
Raum R408 + R409
Menge: 9,000 St

**5.42 Detail K_westl. Auflager Sparrenverstärkung (Dienerkammer)**
Herstellen eines neuen westlichen Auflagers zur
Sparrenverstärkung über Dienerkammer, Ausführung durch
Einbau eines Riegels = 14/14 cm auf eingekürztem
Bestandsstiel oder alternativ Ausfütterung mit
Kantholz, gemäß
dem statischem Detail K. Inkl. aller Verbindungsmittel
und der
Zu- und Nebenarbeiten.
Lagesicherung Sparren+Laschen auf Riegel durch je 2
Vollgewindeschrauben VGS ASSY plus VG 4 CS ø10x=300 im
Winkel 45° herstellen;
Auflager Stiel prüfen, optional je 2 VGS 4 CS ø10x=300
analog
einbauen;
Verbindung neuer Riegel - Pfosten über
Zapfenverbindung, d.h.
jeder 2. Zapfen muss angearbeitet werden;
Sparren und Laschen sind auf den Riegel aufzuklauen;
Lage: Dachgeschoss, Pultdachkonstruktion Dienerkammer
Raum R408 + R409
Hinweis:
- Holzlieferung gesondert;
- Abbund gesondert;
- Rückbau Gefachverschalung für Baufreiheit gesondert;
Menge: 9,000 St

**5.43 Detail L1_Sparrenverstärkung östliches Auflager (Dienerkammer Ost)**
Herstellen des östlichen Auflagers zur
Sparrenverstärkung über
Dienerkammer, Ausführung gemäß statischem Detail L1,
inkl.
aller Verbindungsmittel und der Zu- und Nebenarbeiten.
Oberseite Sparren + Verstärkung für Dachschalung
anpassen;
Verbindungsmittel: Verstärkung Sparrenausklinkung je 1
VGS
ø8x200 / Seite; je 2 Vollgewindeschrauben VGS
ASSY plus VG 4 CS ø10x=300 im Winkel 45°;
Lage: Dachgeschoss, Pultdachkonstruktion Dienerkammer
Raum R408 + R409
Menge: 9,000 St

**5.44 Detail M1_Anschluss Aufdopplungskonstruktion auf Pfosten**
Fachgerechten Anschluss von Aufschieblingen auf Pfosten
herstellen. Die Ausführung erfolgt gemäß dem
statischem Detail
M1, inkl. aller Verbindungsmittel und der Zu- und
Nebenarbeiten.
Verbindungsmittel: je 2 Vollgewindeschrauben ASSY VG 4
CSMP ø6x200 im Winkel 70°;
Hinweis: Abrechnung erfolgt je Anschlusspunkt
Lage: Dachgeschoss, alle Sparren
Menge: 460,000 St

**5.45 Detail M2_Anschluss Pfosten auf Sparren**
Anschluss von Pfosten auf Sparren an allen
Sparrenpositionen
herstellen. Die Ausführung erfolgt gemäß dem
statischem Detail
M2, inkl. aller Verbindungsmittel und der Zu- und
Nebenarbeiten.
Verbindungsmittel: je 2 Vollgewindeschrauben ASSY VG 4
CSMP ø6x200 im Winkel 70°;
Hinweis: Abrechnung erfolgt je Anschlusspunkt
- Holzlieferung gesondert;
- Abbund gesondert;
Lage: Dachgeschoss, alle Sparren
Menge: 460,000 St

**5.46 Detail M3_Anschluss Aufdopplungshölzer auf Sparren**
Anschluss von Aufdopplungshölzern auf Sparren in den
Bereichen R408+409 und Regelbereich mittels Ausbildung
einer
Aufklauung (t=2cm). Die Ausführung erfolgt gemäß dem
statischem Detail M3, inkl. aller Verbindungsmittel
und der Zu-
und Nebenarbeiten.
Schrägschnitt des Aufdopplungsholzes zum
kraftschlüssigen
Anschluss an den Sparren;
Verbindungsmittel: 2 VGS ø10x240
Hinweis: Abrechnung erfolgt je Anschlusspunkt
- Holzlieferung gesondert;
- Abbund gesondert;
Lage: Dachgeschoss, Dienerkammer Raum R408 und 409,
Regelbereich
Menge: 130,000 St

**5.47 Detail M4_Anschluss Aufdopplungsholz auf Schwelle**
Anschluss von Aufdopplungshölzern auf Schwellen in den
Bereichen R408+409 und Regelbereich fachgerecht
herstellen.
Die Schwelle wird geneigt eingebaut und ist auf alle
Sparren
(+Laschen) aufzuklauen. Die Ausführung erfolgt gemäß
dem
statischem Detail M4, inkl. aller Verbindungsmittel
und der Zu-
und Nebenarbeiten.
Querschnitt Schwelle: 12/12 cm
Querschnitt Aufdopplung: 10/12 cm
Verbindungsmittel: je 2 ASSY VG 4 CSMP ø6x200 in
Aufdopplungskonstruktion; Schraubenkreuz je 2 VGS
ø6x260,
im Winkel ~45°;
Hinweis: Abrechnung erfolgt je Anschlusspunkt;
- Holzlieferung gesondert;
- Abbund gesondert;
Lage: Dachgeschoss, Dienerkammer Raum R408 und 409,
Regelbereich
Menge: 130,000 St

**5.48 Detail M5_Hirnholzanschluss Shiftersparren (Schrauben)**
Hirnholzanschluss von Shiftersparren an Grat- und
Kehlsparren
im Walm mittels Vollgewindeschrauben 8x240 mm. Die
Ausführung erfolgt gemäß dem statischem Detail M5,
inkl. aller
Verbindungsmittel und der Zu- und Nebenarbeiten.
Hinweis: Abrechnung erfolgt je Anschlusspunkt
Lage: Dachgeschoss, Walm
Menge: 21,000 St

**5.49 Detail M6_Hirnholzanschluss Shiftersparren (Zapfen)**
Hirnholzanschluss von Shiftersparren an Grat- und
Kehlsparren
im Walm mittels traditioneller Zapfenverbindung und
Befestigung durch Holznägel. Die Ausführung erfolgt
gemäß
dem statischem Detail M6 als Reparatur, inkl. aller
Verbindungsmittel und der Zu- und Nebenarbeiten.
Zapfenlänge: 6cm
Holznagel Eiche, Ø2cm
Hinweis: Abrechnung erfolgt je Anschlusspunkt
Lage: Dachgeschoss, Walm
Menge: 14,000 St

**5.50 Detail N2_Auflager Kurzsparren DK**
Fachgerechter Anschluss der neuen Kurzsparren an neue
Zusatzpfosten über einen durchgehenden Riegel mittels
Aufklauung und Vollgewindeschrauben herstellen, die
Ausführung erfolgt gemäß dem statischem Detail N2; Die
Zusatzpfosten werden mit den Bestandspfosten verbunden
und
auf einer neuen Schwelle aufgestellt, Verbindung
zimmermannsmäßig durch Zapfen; inkl. aller
Verbindungsmittel
und der Zu- und Nebenarbeiten. (Alternative Verbindung
N1
entfällt); Für den Einbau der Schwelle müssen die
Bestandspfosten zurückgeschnitten und ebenfalls
zimmermannsmäßig an die Schwelle angebunden werden,
dies
ist ebenfalls mit einzukalkulieren; Die Verbindung der
Riegel
untereinander erfolgt als kurze Blattverbindung;
Querschnitt Kurzsparren: 12/14 cm
Querschnitt Pfosten: mind. 8/12 cm, Länge: 1,80 - 2,0 m
Querschnitt Riegel: mind. 12/12 cm, Länge: ca. 9,50 m
Querschnitt Schwelle: bis 20/20 cm, Länge: ca. 9,50 m
Verbindungsmittel: je 2 VGS ø6x200 schräg einbauen
(Sparren-Riegel);
mit je 6 TGS ø6x180, e~30cm befestigt
(Pfosten-Pfosten);
Hinweis:
- Holzlieferung gesondert;
- Abbund gesondert;
Lage: Dachgeschoss, Dienerkammer Räume R408 und 409
Menge: 11,000 St

**5.51 Detail O1_Anschluss Schwelle an Pfosten**
Fachgerechtes Herstellen eines zugfesten Anschlusses am
Fußpunkt von Pfosten (Stuhlsäule), neuer Schwelle und
Deckenbalken durch anzufertigende Stahlbauteile, die
Ausführung erfolgt gemäß dem statischem Detail O1,
inkl. aller
Verbindungsmittel und der Zu- und Nebenarbeiten.
Der Bestangspfosten wurde im Zuge des Einbaus der neeun
Schwelle eingekürzt und durch Herstellung einer
Zapfenverbindung lagegesichert;
Querschnitte Pfosten: 14/14 ... 16/16 cm
Querschnitt neue Schwelle: 22/22 cm
Stahlbauteil Pfosten: beidseits Zuglaschen mit
angeschweißten,
aussteifenden Winklen, 2x8x80 mm, S235, fv,
3 Bolzen M20-8.8, gv; 2 Bolzen M16-8.8, gv;
Stahlbauteil Schwelle: beidseits Winkelprofil mit
angeschweißter
Aussteifung, 2x8/160 mm, S235, fv; mit Befestigung an
Schwelle und an DB;
4x Bolzen M12-4.6; 6 Würth Assy 3.0 Kombikopf Ø8x160,
vb;
Lage: Dachgeschoss, Regelbereich, Vollgebinde
Stuhlsäulen
Menge: 16,000 St

**5.52 Detail O3+O4_Schwellenstoß stehendes Blatt**
Herstellung von Schwellenstößen mit stehendem Blatt auf
Deckenbalken über 2.OG im Regelbereich. Die Ausführung
erfolgt gemäß dem statischem Detail O3 und O4, inkl.
aller
Verbindungsmittel und der Zu- und Nebenarbeiten.
Querschnitt Schwelle: 22/22 cm
Blattlänge: 1,10 m
Verbindungsmittel O3: 14 St.  Würth Assy VG 12mm, L=280
mm
verbindungsmittel O4: 2 Verbindungsmittelgruppen mit
je 4
Stabdübel und 2 Paßbolzen, Ø120 mm; 2x VGS Assy Plus
12x280 mm;
Hinweis:
- Holzlieferung gesondert;
- Abbund gesondert;
Ausführungsort: Dachgeschoss
Menge: 10,000 St

**5.53 Detail O5_Deckenbalkenbefestigung an Schwelle**
Befestigung von Deckenbalken an neuer Schwelle über
2.OG
im Regelbereich mittels Vollgewindeschrauben. Die
Ausführung
erfolgt gemäß dem statischem Detail O5, inkl. aller
Verbindungsmittel und der Zu- und Nebenarbeiten.
Verbindungsmittel: 2x2 Assy Plus VGS Ø8 / 480-530 mm,
Senkkopf; im Winkel 45°;
Hinweis: Abrechnung erfolgt je Anschlusspunkt
Menge: 50,000 St

**5.54 Detail O6+O7_Anschluss und Verstärkung Kehlsparren**
Anschluss von Verstärkungen an Kehlsparren und
zusätzlichen
Pfosten auf Kurzschwelle mittels zimmermannsmäßigen
Verbindungen und Vollgewindeschrauben. Die Ausführung
erfolgt gemäß dem statischem Detail O6/O7, inkl. aller
Verbindungsmittel und der Zu- und Nebenarbeiten.
Querschnitt Kehlsparrenverstärkung: 20/12 cm, Länge
2,50 m
Verbindungsmittel: 2 Schraubenkreuze Assy Plus VG
Ø8x300
mm, mind. alle 50 cm
Querschnitt Pfosten: 14/20 cm, Länge 4m
Querschnitt Kurzschwelle: 14/12 cm, Länge mind. 60 cm
Anschluss Pfosten-Schwelle: Zapfenverbindung und 2
Assy 3.0
Ø6mm
Anschluss Pfosten-Kehlsparren: Stirn- und Fersenversatz
t=2cm, 2 Assy 3.0 Ø8x300 mm
Hinweis: Abrechnung erfolgt je Anschlusspunkt;
- Holzlieferung gesondert;
- Abbund gesondert;
Menge: 2,000 St

**5.55 Detail O8_Zuganschluss Pfosten/Schwelle Bestand**
Herstellung von Zuganschlüssen zwischen bestehenden
Pfosten und Schwellen mit mittels Vollgewindeschrauben
und
kraftschlüssigem Ausklotzen lokaler Fehlstellen. Die
Ausführung
erfolgt gemäß dem statischem Detail O8, inkl. aller
Verbindungsmittel und der Zu- und Nebenarbeiten.
Verbindungsmittel: 2x2 Vollgewindeschrauben ø8x~330mm,
vb
Würth ASSY VG 8 Senkkopf,
kreuzweise im Winkel 45°/ 60°;
lokale Fehlstehlen kraftschlüssig mit trockenen NH
ausklotzen,
Klebefixierung nur an der Schwelle zulässig;
Hinweis: Abrechnung erfolgt je Anschlusspunkt
Menge: 6,000 St

**5.56 Hängesprengwerk Gebinde S113**
Ertüchtigung des Gebindes S113 unter Gratsparren durch
den
Einbau eines Hängesprengwerkes nach Position 2-HwDG.1
mit
4 Knotendetails a-d, gemäß den statischen Vorgaben.
Komplettleistung inkl. Stahlformteilen, aller
erforderlichen
Verbindungsmittel und der Zu- und Nebenarbeiten.
Querschnitt BD Bestand: i.M. 24/30 cm
Querschnitt Pfosten Neu: 20/24 cm
Querschnitt Streben Neu: 20/20 cm, Länge ca. 4,8 m
Knoten a: Anschluss Strebe-DB durch Stirnversatz,
t=3,5 cm
Knoten b: Anschluss Strebe-DB durch Fersenversatz,
t=3,5 cm
bei starker Verformung des DB Aufdopplung im
Knotenpunkt a
und/ oder b durchführen;
Querschnitt: 24/14-24 cm; Verbindungsmittel: 2x2
Schraubenkreuze Würth Assy 3.0 Ø10x180-240 mm;
Verstärkung DB im Auflager b durch Lieferung/ Montage
von je
einem Stahlprofilen U200 beidseits, Länge ca. 1,50m;
Verbindungsmittel: 1 Bolzen M16 und 2
Verbindungsmittelgruppen mit je 9 Bolzen/ Schrauben
M16...M20;
Knoten c: Anschluss Streben an Pfosten durch
zweiseitigen
Stirnversatz
Knoten d: Anschluss Pfosten an Schwelle mit
Zapfenverbindung
Anschluss Pfosten an DB mit 2 Stahlformteilen je Seite:
Seitenblech Pfosten 10/80 mm, Seitenblech DB 10/160 mm;
alle Bleche mit Flansch und Schrägaussteifung für die
Anschlüsse der Verbindungsmittel;
Verbindungsmittel: 2x M16-8.8, 3x Bolzen M20, 4x
Bolzen M16
Hinweis:
- Holzlieferung gesondert;
- Abbund gesondert;
Ausführungsort: Dachraum, Gebinde S113
Menge: 1,000 St

**5.57 2-PfDG.6_Ertüchtigung Pfettendurchführung**
Ertüchtigung der Pfettendurchführung Ost von R410a in
R404a
nach Position 2-PfDG.6 mit Kamindurchführung.
Lieferung und
Montage der Stahlbauteile, Anpassung an örtliche
Gegebenheiten, gemäß dem statischen Detail inkl. aller
erforderlichen Verbindungsmittel und der Zu- und
Nebenarbeiten, sowie aller Rückbauarbeiten.
- Rückbau U120, Länge ca. 3-4 m
- Lieferung und Montage 2x U180, S235, fv, Länge ca. 4m
- Lieferung und Montage 2x Fl 600x8x130, S235, fv,
Länge bis
0,5m
Verbindungsmittel: 10 Bolzen M16-8.8
Ausführungsort: Dachraum
Menge: 1,000 St

**5.58 2-SpDG6_Verstärkung Sparren mit Beileger**
Fachgerechte Verstärkung der Sparren bei großen
Wechseln
durch einseitigen Beileger, gemäß der statischem Pos.
2-SDG6.
Die Ausführung erfolgt unter Berücksichtigung der
Durchbiegungsbegrenzung: Hochdrücken des
Bestandssparrens in Feldmitte im entlasteten Zustand
vor dem
Anlaschen mittels justierbaren Spindeln auf Schwellholz
(16/16cm) quer zur DB-Lage, inkl. aller
Verbindungsmittel und
der Zu- und Nebenarbeiten.
Querschnitt Bestandssparren: ca. 14/17...16/20 cm
Querschnitt Beileger: 10/20 cm
Länge: ca. 11,20 m
Verbindungsmittel: je 2 VGS 6x220 pro VM-Gruppe, e=60
cm;
Auflager auf Pfetten durch Aufklauung, an der Traufe
durch
Geradschnitt, angepasst an Bestand, herstellen;
Hinweis:
- Holzlieferung gesondert
- Abbund gesondert
Lage: Dachgeschoss
Menge: 8,000 St

**5.59 2-SpDG7-N1_Wechsel Oberlicht neu**
Erneuerung der Wechsel um 2 Oberlichter, gemäß der
statischem Pos. 2-SDG7-N1. Anschluss Weschel an Sparren
durch Zapfen- oder Schleifzapfenverbindung, gesichert
mit je
2xAssy plus VG, vb, 8x260 mm; inkl. aller
Verbindungsmittel
und der Zu- und Nebenarbeiten.
Querschnitt Sparren: 16/20 cm
Querschnitt Wechsel: 16/20 cm
Länge: 2,0 - 3,0 m
Hinweis:
- Holzlieferung gesondert
- Abbund gesondert
- Abrechnung 1St = beidseits Anschluss Wechsel-Sparren
Lage: Dachgeschoss, Achse 85+88 und 90+92
Menge: 4,000 St

**5.60 2-SpDG8-N1_Anbindung Wechsl-Sparren**
Erneuerung des Wechsels um das Oberlichter Achse 85+88
auf
der Schornsteinseite, gemäß der statischem Pos.
2-SDG8-N1.
- Anschluss Weschel an Sparren Achse 34+35 durch in
Wechsel eingeschobene Ausklinkung (6/12 cm), gesichert
mit
je 2xAssy plus VG, vb, 8x220 mm;
- Anschluss Sparren Achse 85+88 an Wechsel mit
Zapfenverbindung, gesichert mit 2 Assy plus
VG-Schrauben ø
8mm x = 220 mm, gegenläufig
inkl. aller Verbindungsmittel und der Zu- und
Nebenarbeiten.
Querschnitt Sparren: 14/17...16/20 cm
Querschnitt Wechsel: 16/20 cm
Länge: 3,0 m
Hinweis:
- Holzlieferung gesondert
- Abbund gesondert
- Abrechnung 1St = 1 Wechsel mit allen 4
Sparrenanschlüssen
Lage: Dachgeschoss, Achse 85+88 und 34+35
Menge: 1,000 St

**5.61 Aufschieberkonstruktion mit Pfosten und Laschen**
Fachgerechte Herstellung der Aufdopplungskonstruktion
auf
den Sparren durch Aufschieber, Pfosten und
Brettlaschen;
durch den Gefällesprung ist die Konstruktion 2-teilig;
Anschluss Aufschieber- Pfosten und Pfosten-Sparren an
allen
Sparrenpositionen herstellen. Die Ausführung erfolgt
gemäß
dem statischen Detail M1+ M2, inkl. aller
Verbindungsmittel und
der Zu- und Nebenarbeiten.
Verbindungsmittel: je 2 Vollgewindeschrauben ASSY VG 4
CSMP ø6x200 im Winkel 70°;
Anschluss Aufschieber-Sparren mittels Kerve und
Schrägschnitt, VM 2 VGS ø10x240;
Anschluss auf Pfetten oder Schwellen als Aufklauung mit
konstruktiver Verschraubung als Sicherung;
Querschnitte Pfosten/ Aufschieber: 10/12 cm bzw. 10/10
cm
Länge Aufschieber: 8,50 bis 9,5 m bzw. 1,20 m
Brettlaschen 2,4/12cm, wechselseitig mit je 2x4 TGS
ø6x80
(ASSY 3.0) an Pfosten befestigen; Länge: bis 2m;
Hinweis:
- Holzlieferung gesondert;
- Abbund gesondert;
Lage: Dachgeschoss, alle Sparren
Abrechnung 1 St = komplette Aufdopplung (mit
Gefällesprung)
je 1 Bestandssparren
Menge: 120,000 St

**5.62 Abbund Konstruktionsvollholz**
Abbund von Bauholz für Dachkonstruktion durch Abbinden,
Aufstellen und Verlegen, inkl. aller Anschlüsse,
Auswechslungen und Kleineisenteile, wie Bolzen, Nägel,
Schrauben, Verbinder usw. (soweit nicht gesondert
beschrieben). Ausführung sh. beigefügte
Ausführungsplanung
und Holzliste.
Hinweis: Lieferung von Bauholz in gesonderter Position.
Menge: 5950,000 m

**5.63 Lieferung: Konstruktionsvollholz NH C24**
Liefern von KVH, allseitig gehobelt, Nadelholz Kiefer
nach DIN
1052,
Festigkeitsklasse C24
Holzeinbaufeuchte kleiner gleich 15%
Schnittklasse A nach DIN 68365
Einschnittart herzgetrennt
Querschnitte: 2,4/12; 10/12 bis 24/30 cm
Einzellängen und Querschnitte gemäß statischer
Erfordernisse
und Grobmengenliste
Menge: 109,800 m³

**5.64 Aus- und Wiedereinbau von vorh. Hölzern**
Fachgerechter Aus- und Wiedereinbau von
Bestandshölzern in
unterschiedlichen Querschnitten aus technologischen
Gründen,
inkl. aller Zu- und Nebenarbeiten.
Hinweis:
Bei diesem Vorgang sind die Holzverbindungen
zimmermannsmäßig zu überarbeiten.
Ggf. ist eine kurze seitliche Zwischenlagerung der
ausgebauten
Hölzer notwendig und mit einzukalkulieren.

Lage: Dachgeschoss
Menge: 25,000 m

**5.65 zusätzliche Reparatur von Holzverbindungen mit Passstück und Holznagel**
Zusätzliche, d.h. nicht bereits vor beschriebene, lose
Verbindungen, bei denen der Holznagel gebrochen, aber
die
Verbindung grundsätzlich intakt ist bzw.
Holzverbindungen, die
aufgrund von Verschiebungen bzw. Verformungen aus dem
Zapfenloch gezogen wurden, sind instandzusetzen. Die
Ausführung und der Ausführungsort sind durch den AN zu
dokumentieren.
Sicherung der Verbindungen wie folgt:
- Sanierung erfolgt im lastfreien Zustand (ohne
Dacheindeckung)
- Zusammenziehen der Verbindung mittels Zwingen
- Ausbohren des Holznagels
- kraftschlüssige Ergänzung der Verbindung mit
Passstück aus
Kiefernholz,
Sicherung wenn notwendig mit Leim und ggf. Holzdübel;
- Lieferung und Einbau eines neuen Holznagels (Eiche Ø
nach
Bestand ca. 2-4 cm)
Einschließlich aller notwendigen Zu- und Nebenarbeiten.
Lage: Dachgeschoss
Menge: 100,000 St

**5.66 Korrosionschutz U180- U240**
Lieferung und Auftrag eines fachgerechten
Korrosionsschutzes
auf die bestehenden U- Träger im Bereich der
Deckenbalken,
Schornsteine u.a., inkl. aller Zu- und Nebenarbeiten;
als
Reparaturleistung;
Dimension U-Träger: U180 - U240
Ausführung wie folgt:
- Entrostung durch abbürsten
- Prüfung des Querschnittes
- Korrosionsschutz, mit zugelassenem, passivem
Beschichtungssystem, Korrosivitätskategorie: C2,
- Schichtdicke, nach Herstellervorschrift, satt
deckend auftragen
- Schutzdauer, "Lang" (L)
Ertüchtigung der Verbindungsmittel siehe gesonderte
Pos.
Lage: Dachgeschoss
Einzellängen bis ca. 2,00 m
Hinweis: Die Ausführung erfolgt nach Festlegung Vorort
mit der
Tragwerksplanung / Bauüberwachung.
Menge: 10,000 St

### Bereich 6 Maurer- und Putzarbeiten

*Hinweis*
Der Dachraum ist wettergeschützt durch ein
Wetterschutzdach
mit einer seitlicher Abschottung. Der Arbeitsbereich
gilt als
kontaminierter Bereich (Schwarzbereich).

**6.1 Rückbau Ziegelmauerwerk Vorsatzschale (Bereich der Auflager neue Sparren)**
Ziegelmauerwerk im Bereich der Außenwand zur
Freilegung der
Sparrenauflager fachgerecht zurückbauen. Rückbau der
historischen Ziegel erfolgt mit handgeführten
Kleingeräten.
Hinweis: Es ist von einem Versatz- und Fugenmörtel mit
geringem Zementgehalt auszugehen (Kalkmörtel)
Leistung umfasst:
Schutz des umgebenden Bestands vor Beschädigungen
durch die auszuführende Leistung
Vorsichtiger, lagenweiser Rückbau des
Bestandsmauerwerks
wiederverwendbare Ziegel zum Wiedereinbau reinigen und
auf der Baustelle auf Paletten zwischenlagern, in
Abstimmung mit der Bauüberwachung;
Schutt beräumen und in den Container transportieren
einschl. aller Vor- und Nacharbeiten;
Höhe der Freilegung: 60cm
Tiefe: 24 cm
Lage: Dachgeschoss, Außenwände umlaufend
Menge: 18,000 m³

**6.2 Aufmauerung Auflager Sparren**
Auflagerbereich für die Sparrenköpfe neu aufmauern,
wie folgt:
- Reinigung des neu geschaffenen Wandauflagers
- kraftschlüssiges Ausmauern des Auflagers mit
Vollziegel SFK
12, MGII
- ausgleich von Unebenheiten
Tiefe: 24cm
Lage: Dachgeschoss, Außenwände umlaufend
Menge: 122,000 m

**6.3 Rückbau Ziegelmauerwerk für Windankermontage**
Ziegelmauerwerk im Bereich der Außenwand zur Ausführung
der Winkanermontage im Binderstein (Detail F2)
fachgerecht
zurückbauen. Rückbau der historischen Ziegel erfolgt
mit
handgeführten Kleingeräten.
Hinweis: Es ist von einem Versatz- und Fugenmörtel mit
geringem Zementgehalt auszugehen (Kalkmörtel)
Leistung umfasst:
Schutz des umgebenden Bestands vor Beschädigungen
durch die auszuführende Leistung
Vorsichtiger, lagenweiser Rückbau des
Bestandsmauerwerks, einschl. Putz, zur Herstellung der
Tasche;
wiederverwendbare Ziegel zum Wiedereinbau reinigen und
auf der Baustelle auf Paletten zwischenlagern, in
Abstimmung mit der Bauüberwachung;
Reinigung der Rückseite des Bindersteins als
Vorbereitung
Auflager Montage Windanker;
Schutt beräumen und in den Container transportieren
einschl. aller Vor- und Nacharbeiten;
Größe der Tasche b/h/t: 85 /64 / 50 cm
Lage: Dachgeschoss, Außenwände umlaufend
Menge: 14,000 St

**6.4 Wiederaufmauerung Windankertaschen**
Wiederaufmauerung der für den Einbau der Windanker
geschaffenen Mauerwerkstaschen;
Schutz des umgebenden Bestands vor Beschädigungen
durch die auszuführende Leistung
kraftschlüssiges Ausmauern der Taschen mit Vollziegel
SFK 12, MGII
Vernadelung der Anschlussbereiche zum Ziegelmauerwerk
Bestand mit Ankernadeln siehe gesonderte Pos.;
erhöhte Schwierigkeit der Ausfünrung durch den
eingebauten Windanker ist zu beachten;
einschl. aller Vor- und Nacharbeiten;
Größe der Tasche b/h/t: 85 /64 / 50 cm
Lage: Dachgeschoss, Außenwände umlaufend
Menge: 14,000 St

**6.5 Ankernadeln einbauen**
Ankernadeln im Bereich von Verformungen und
Schalenbildungen sowie zur Verankerung der
Windankertaschen einbauen. Hierzu
Bohrungen, Durchmesser 30 - 40 mm, mit geeignetem Bohrgerät im Mauerwerk herstellen, den
Bohrkanal spülen, Liefern und Einbauen der
erforderlichen Ankerstähle (V2A, d=8-10mm),
Einbauen von Press- und Kontrollstutzen sowie
insgesamt zur Verpressung vorbereiten.

2 komponentigen Epoxidharz mit niedriger Viskosität
in Absprache mit dem Prüfinstitut liefern und durch
Packer in das Mauerwerk zum Verpressen der Ankerstähle mit geringem Druck einpressen.

Abrechnung nach m Ankernadel;
Menge: 40,000 m

**6.6 analytische Untersuchungen**
Fachgerechte Entnahme von Putz an den unterschiedlichen
Bereichen und den unterschiedlichen Putzen zur
Abklärung der
Materialzusammensetzung, inkl. aller Zu- und
Nebenarbeiten.
Die Probenentnahme erfolgt in Abstimmung mit der
Bauüberwachung.
Position umfasst:
Probeentnahme und Transport zum Labor
mikroskopische Beschreibung des Gefüges, Bestimmung
der Bindemittel und Zuschläge
Qualitative Analyse mit Bestimmung der Sieblinie
(Korngrößenfraktion), der Bindemittelkomponenten sowie
des Verhätnisses von Bindemittel/Zuschlag in Vol.-%.
Dokumentation
Bewertung der Ergebnisse und Vorschlag zu Putz
Angabe
Prüfinstitut:.......................................
Menge: 3,000 St

**6.7 Spiralbohrung für Sondage D=28 mm, horizontal**
Mauerwerk  Spiralbohrung D=28 mm, horizontal
Beinhaltet die Ausführung einer erschütterungsarmen
Sondierungsbohrung trocken, horizontal in o.g.
Durchmesser,
und Untersuchung des Tiefenprofils mittels
Videoendoskop zur
Ermittlung des Bauteilaufbaus. Die Lage, Richtung und
Tiefe
der Bohrung ist entsprechend der Untersuchungsplanung
durchzuführen. Anfallende Bohrrückstände sind
unmittelbar am
Bohrpunkt aufzufangen. Bohrablauffahnen auf der
Mauerwerksoberfläche sind durch Reinigen abzunehmen.
Leistung schließt die Dokumentation und Bewertung des
Mauerwerksaufbaus, des Zustandes und der
Schichtenfolge im
Tiefenprofil in gesonderten Untersuchungsprotokollen
ein.

Hinweis: Die Bohrbereiche werden im Vorfeld mit dem
Tragwerksplaner / Objektüberwachung festgelegt.

Bohrtiefe: bis ca. 0,70 m
Menge: 5,000 St

**6.8 Innenputz abschlagen**
Innenputz auf Mauerwerk oder Fachwerkwand mit
handgeführten Kleingeräten fachgerecht abschlagen,
angrenzende Bereiche vor Verschmutzung und mechanischer
Beschädigung schützen und den Bauschutt in den
Container
transportieren.
Material Bestandsputz: Kalkputz, ggf. mit geringem
Zementanteil
Ausführung auch in Kleinflächen;
Hinweis:
Während der Rückbauarbeiten sind Schutzmaßnahmen zur
Bindung des Staubes mit einzukalkulieren.
Ausführungsort: Dachgeschoss, genaue Lage nach
Abstimmung mit der Bauüberwachung;
Menge: 20,000 m²

**6.9 Ziegelmauerwerk Austausch in Kleinmengen**
Erneuerung von stark geschädigtem, im Verband
entfestigtem
Ziegelmauerwerk entsprechend historischem Gefüge wie
folgt:
vorsichtiger Ausbau der geschädigten und entfestigten
Mauerwerksbereiche, dafür Fugen einschneiden und Steine
ausstemmen, inkl. Sicherung des angrenzenden, intakten
Mauerwerks;
seitliche Lagerung des ausgebauten Steinmaterials zur
Wiederverwendung, inkl. Reinigung der Steine in
Abstimmung mit der Bauherrschaft; andernfalls
Transport in
Container;
Erneuerung der Fehlbereiche in historischem Verband
unter
Verwendung von Neumaterial;
Teilbereiche: ab 0,1 m²
Mauertiefe: bis 25 cm
Ziegel Neu: Vollziegel, NF, SFK 12
Materialrezeptur Mörtel:
Werktrockenmörtel
Bindemittel auf Basis von Traßkalk (Hydraulischer
Anteil > 5
<=10 Gew. %)
Körnung: 0/2 mm
Mörtelgruppe: NMII
Druckfestigkeit: >= 2,5 N/mm²
Kapillare Wasseraufnahme: <= 1,0 kg/(m²min 0,5)
Menge: 8,000 m²

**6.10 Ziegelmauerwerk, Erneuerung einzelner geschädigter Ziegel**
Ersatz einzelner geschädigter Mauerwerksziegel /
Formziegel.
Ausführung wie folgt:
geschädigte Mauersteine vorsichtig in ganzer Tiefe
entnehmen, dafür Fugen einschneiden und Stein
ausstemmen
Flächen von Staub und losen Teilen reinigen, vornässen
Fehlbereiche im vorhandenen Mauerwerksverband
fachgerecht mit Trasskalkmörtel ersetzen.
Mauertiefe: bis 30 cm
Mörtel: wie Vorposition
Menge: 50,000 St

**6.11 Mauerwerksrisse instandsetzen**
Risse im Mauerwerk der Außenwände wie folgt
instandsetzen:
Rissbereiche keilförmig aufstemmen und auskratzen,
von Staub und losen Teilen reinigen, vornässen
mit Quellmörtel ausdrücken
Abrechnung erfolgt nach Risslänge.
Menge: 10,000 m

**6.12 Mauerwerksrisse instandsetzen, Spiralanker**
Große vertikale und diagonale Risse im Ziegelmauerwerk
der
Außenwände wie folgt instandsetzen:
Rissbereiche keilförmig aufstemmen und auskratzen,
von Staub und losen Teilen reinigen, vornässen
mit Quellmörtel ausdrücken.
Lagerfuge alle 40,0cm ca. 3,5cm tief ausfräsen,
Fugen von Staub und losen Teilen reinigen, vornässen
Spiralanker (l=1,0 m) mit zugehörigem Systemmörtel
einsetzen.
Lagerfuge nachverfugen
Abrechnung erfolgt nach Risslänge.
Menge: 10,000 m

**6.13 Ziegelmauerwerk, steinsichtig, Fugen instandsetzen**
Schadhafte und herausbrechende Fugen im steinsichtigen
Ziegelmauerwerk instandsetzen.
Ausführung wie folgt:
schadhaften Grund- und Deckmörtel im Ziegelmauerwerk
bis mind. 3 cm auskratzen
Fugen von losem Material und Staub reinigen
Freigelegte Bereiche nässen und mit Kalkmörtel
entsprechend Bestand neu aufbauen und verfugen.
Anschließend Deckmörtel ca. 1cm stark aufbringen und
ziegelbündig mit Fugeneisen entspr. Bestand abziehen.
Fugen und Flächen sind nach den Arbeiten von
Mörtelresten zu reinigen;
einschl. aller Vor- und Nebenarbeiten sowie der
Transport von
Bauschutt zum Schuttcontainer;
Materialrezeptur Fugenmörtel:
Werktrockenmörtel
Bindemittel auf Basis von Traßkalk (Hydraulischer
Anteil > 5 <=
10 Gew. %)
Körnung: 0/2 mm
Mörtelgruppe: NMII
Farbe nach Bestandsfuge
Druckfestigkeit: >= 2,5 N/mm²
Kapillare Wasseraufnahme: <= 1,0 kg/(m²min 0,5)

Bauteile: Außenwand, Schornsteine
Menge: 20,000 m²

**6.14 Brandschutztechnische Instandsetzung Lichtschächte F30 - Kalkputz**
Vorhandene Lichtschächte (Rabbitzkonstruktion) im
Schichtinnern Brandschutztechnisch auf F30
instandsetzen; Auf
Grund der schweren Erreichbarkeit und des begrenzten
Arbeitsraums wird von einer Bearbeitungstiefe bis 50
cm von
OK ausgegangen; eine Eigensicherung mit Gurten ist
einzuplanen;
wie folgt:
Ausbruchstellen an den Rändern begradigen, lose
Putzteile
entfernen und vorh. Putzträger auf Tragfähigkeit
prüfen, ggf.
ebenfalls vorsichtig ausbauen;
Flächen von Staub und losen Teilen reinigen, vornässen
Zuschneiden und einsetzten eines punktgeschweißten,
formstabilen und verzinkten Armierungsdrahtgitters oder
gleichwertig, Maschenweite: bis ca. 12*12 mm;
Putzmörtel nach Bestand als Glattputz in mehreren
Arbeitsgängen lagenweise aufbringen
inkl. Putzarmierung mittels Tierhaar (z.B. Kälberhaar,
gereinigt und gewolft)
Oberflächenstruktur an umgebenden Bestand angleichen
inkl. Materiallieferung und aller Zu- und
Nebenarbeiten.
Untergrund: Rabitzkonstruktion, Stahldrahtgewebe
Struktur: Glattputz
Bereich: Oberlichtschächte
Putzstärke: 20-30 mm
Material: Kalkputz, Baustellenmischung
Bindemittel: Natürlich Hydraulischer Kalk (NHL 3,5)
Zusammensetzung und Körnung: nach Ergebnis
Mörteluntersuchung
Hinweis:
Die Abrechnung erfolgt je Lichtschacht;
zur Kalkulation ist von einer Bearbeitungsfläche von
1,5m² je
Schacht auszugehen;
Menge: 14,000 St

**6.15 Zulage Putzkanten Lichtschächte, Glattputz**
Zulage zur Vorposition für die Herstellung von scharfen
Putzaußenkanten als oberem Abschluss der Lichtschächte
vor
dem Glasrahmen.
Hinweis: Die Herstellung neuer Kanten erfolgt gemäß dem
Altbestand ohne Eckschutzschienen.
Menge: 73,000 m

**6.16 Brandschutztechnische Instandsetzung Lichtschächte F30_Putz_Sockel**
Putzsockel wie folgt fachgerecht herstellen:
- Offenen Randbereich zwischen der Rabitzwand und Decke
satt mit nicht brennbarer Dämmwolle ausstopfen
- Liefern und Befestigen einer umlaufenden Holzleiste
als
Putzlehre in min. 60mm Abstand von Deckendurchbruch auf
dem Dielenboden der Deckenkonstruktion
- Anschlussbereich zwischen Holzlehre und Lichtschacht
mit
Kalkputz mind. 60/60 mm auffüllen und abreiben, inkl.
Kellenschnitt, umlaufend am Putz der Holzleiste zur
Rissvorbeugung

Material Dämmwolle: Steinwolle, Schmelztemperatur >
1000°C
Holzleiste: Material Nadelholz, Querschnitt min.
60/60mm

Lage: Dachgeschoss, Oberlichtschächte Fußpunkt
Menge: 75,000 m

**6.17 Putzträger Schilfrohr**
Bespannen von Holzschalung an Wand- / Deckenflächen mit
Rohrgewebe.
Befestigen durch Antackern mit verzinkten Klammern (L
mind.
25 mm).
Schilfrohrhalme rechtwinklig zu den Fugen der
Verbretterung
anordnen.
Material: Natur-Schilfrohr drahtgebunden, ca. 70 Halme
je m
Bauteil: Wand und Decke
Lage: Dachraum
Hersteller und
Fabrikat:.........................................
Menge: 110,000 m²

**6.18 Putz Kalk, 2-lagig**
Liefern und Auftragen von Kalkputz, zweilagig, im
Innenbereich;
einschl. anarbeiten an angrenzende Bestandsputze;
Putzgrund: Holzschalung mit Schilfrohr, Ziegelmauerwerk
Herstellung Kalkputz als Baustellenmischung, unter
Berücksichtigung der analytischen Untersuchungen;
Bindemittel Natürlich Hydraulischer Kalk (NHL 3) oder
Traßkalk
(Hydraulischer Anteil > 5 <=10 Gew. %)
Körnung: 0/4 mm
Mörtelgruppe: NMII
Beigabe von Tierhaar zur Rissvorbeugung (z. B.
Kälberhaar,
gereinigt und gewolft)
Oberfläche gerieben, analog Bestand
Putzdicke: 20-30 mm
Bauteil: Wände und Decken
Lage: Dachraum
Hersteller und
Fabrikat:..........................................
Menge: 130,000 m²

**6.19 Putzergänzungen, kleinteilig**
Wandflächen an den Altbestand durch Putzergänzungen
sorgfältig anarbeiten,
Materialrezeptur Mörtel siehe Vorposition;
Oberfläche gerieben, analog Bestand
Putzdicke: 15-20 mm
Bauteil: Wände
Ausführung in Klein- und Kleinstflächen,
Größe 1 St = bis 1m²
Lage: Dachraum
Menge: 15,000 St

### Bereich 7 Regiestunden Zimmerer / Maurer

*Hinweis*
Die Ausschreibung wird nur mit ausgefüllten
Stundenlohnsätzen
anerkannt.
Erforderliche Regiestunden/ Stundenlohnarbeiten sind
vor
der Ausführung anzumelden,
mit der Objektüberwachung abzustimmen und schriftlich
genehmigen und bestätigen zu lassen.
Die Arbeit im kontaminierter Bereich (Schwarzbereich)
ist mit
einzukalkulieren.

**7.2 Facharbeiter Zimmerer**
Stundenlohnsatz für Facharbeiter/-in
Menge: 5,000 h

**7.3 Facharbeiter Maurer- und Putzarbeiten**
Stundenlohnsatzfür Facharbeiter/-in
Menge: 5,000 h

USt %: 19,00
